# CLUB PILATES QUINTA DE LOS MOLINOS

- Propiedad del archivo: SOFT S.A.
- Formato: FIEBDC-3/2002
- Programa: Presto 8.8
- Fecha de los precios: 23/06/2026
- Divisa: EUR
- Código: CLUB PILATES (14/11/2007)
Importe: 268828.19

## 01 TRABAJOS PREVIOS
Importe: 5251.31

**01.02** M2 DESMONTAJE DE CARPINTERIA METALICA
4 M2 × 101.45 = 405.80
M2. Levantado de carpintería metálica, en cualquier tipo de muros, incluidos cercos, hojas, vidrios y accesorios, por medios manuales, incluso limpieza, retirada de escombros y carga al contenedor, sin transporte a vertedero o planta de reciclaje y con parte proporcional de medios auxiliares. Medición de superficie realmente ejecutada.
,

| Medición | Uds. | Largo | Alto | Parcial |
|---|---|---|---|---|
| PUERTA A OTRO LOCAL | 1 | 1 | 2 | 2.000 |
| PUERTA FACHADA TRASERA | 1 | 1 | 2 | 2.000 |
| Total |  |  |  | 4 |

**01.06** m2 DEMOLICIÓN DE TABIQUERÍA
96.46 m2 × 23.19 = 2236.91
M2. Demolición de tabiques de ladrillo y/o pladur, por medios manuales, incluso limpieza y retirada de escombros con carga al contenedor, sin transporte al vertedero y con parte proporcional de medios auxiliares. Medición de superficie realmente ejecutada.

| Medición | Uds. | Largo | Alto | Parcial |
|---|---|---|---|---|
| SEPARACION LOCALES | 1 | 1.4 | 4.01 | 5.614 |
|  | 1 | 6.5 | 4.01 | 26.065 |
| ACCESO POSTERIOR | 1 | 1.1 | 4.5 | 4.950 |
|  | 1 | 1.2 | 4.5 | 5.400 |
| FACHADA PRINCIPAL | 1 | 10.53 | 4.5 | 47.385 |
| FACHADA TRASERA | 1 | 2.2 | 3.2 | 7.040 |
| Total |  |  |  | 96.46 |

**01.15** UD CONTENEDORES 6 M3
10 UD × 260.86 = 2608.60
Ud. Contenedor al servicio de la obra, incluso transporte, retirada y tasas de vertido e impuestos de la CM. Gestión del certificado de residuos.

| Medición | Uds. | Parcial |
|---|---|---|
| TOTAL | 10 | 10.000 |
| Total |  | 10 |

## 02 ALBAÑILERÍA (14/11/2007)
Importe: 8994.73

**02.3** m2 BASE DE PAVIMENTO CON MORTERO AUTONIVELANTE (14/11/2007)
204.91 m2 × 28.98 = 5938.29
Base para pavimento interior, espesor variable 4-8 cm, de mortero autonivelante, CT - C10 - F3 según UNE-EN 13813, vertido con mezcladora-bombeadora, sobre lámina de aislamiento para formación de suelo flotante; y posterior aplicación de agente filmógeno, (0,15 l/m²). Incluso banda de panel rígido de poliestireno expandido para la preparación de las juntas perimetrales de dilatación.

| Código | Ud | Descripción | Rendimiento | Precio |
|---|---|---|---|---|
| O01OB090 | h. | Oficial solador, alicatador (mano de obra; 14/02/2008) | 0 | 0 |
| O01OB100 | h. | Ayudante solador, alicatador (mano de obra; 14/02/2008) | 0 | 0 |
| O01OA070 | h. | Peón ordinario (mano de obra; 14/02/2008) | 0 | 0 |
| P09ABC010 | m2 | Azulejo blanco 15x15 cm. (material; 17/12/2009) | 0 | 0 |
| P01FA305 | kg | Adh. cementoso alicatado int. s/morteros C1 (material; 14/11/2007) | 0 | 0 |
| P01FJ002 | kg | Junta cementosa normal blanco<3mm CG1 (material; 14/11/2007) | 0 | 0 |

Claves: enfoscado, gris, adhesivo, línea, colocación, blanco, corte, mortero, azulejo, junta, especial, pieza, alicatado, tapajunta, fino, limpieza, hueco, inglete, medición

| Medición | Uds. | Parcial |
|---|---|---|
| fórmula: 204.91 | 1 | 204.910 |
| Total |  | 204.91 |

**02.4** Ud AYUDA ALBAÑILERIA INST.RED EVACUACION LOCAL
1 Ud × 434.77 = 434.77
Ayudas de cualquier trabajo de albañilería, necesarias para la correcta ejecución de la instalación de salubridad formada por: sistema de evacuación (bajantes interiores y exteriores de aguas pluviales y residuales, canalones, botes sifónicos, colectores suspendidos, sistemas de elevación, derivaciones individuales y cualquier otro elemento componente de la instalación), con un grado de complejidad medio, en edificio de otros usos, incluida p/p de elementos comunes. Incluso material auxiliar para la correcta ejecución de los trabajos.

**02.5** Ud AYUDA ALBAÑILERÍA INST. FONTANERÍA LOCAL (14/02/2008)
1 Ud × 362.31 = 362.31
Ayuda de albañilería a instalación de fontanería por local (con una superficie construida media de 90 m2) incluyendo mano de obra en carga y descarga, materiales, apertura y tapado de rozas, recibidos, remates y ayudas a acometida, tubo de alimentación, batería de contadores, grupo de presión, depósito, montantes, accesorios y piezas especiales, i/p.p. de elementos comunes, material auxiliar, limpieza y medios auxiliares.

| Código | Ud | Descripción | Rendimiento | Precio |
|---|---|---|---|---|
| O01OA040 | h | Oficial segunda (mano de obra; 02/01/2016) | 0 | 0 |
| O01OA070 | h. | Peón ordinario | 0 | 0 |

Claves: montante, pieza, roza, medición, tubo, auxiliar, especial, accesorio, depósito, presión, grupo, vivienda, contador, alimentar, limpieza, tapa, construcción, remate, material, descarga, carga, mano, acometida, albañil, superficie, fontanería, ayuda, medio

**02.6** Ud AYUDA ALBAÑILERÍA INST. ELECTRICIDAD LOCAL (14/02/2008)
1 Ud × 579.7 = 579.70
Ayuda de albañilería a instalación de electricidad por local (con una superficie construida media de 90 m2) incluyendo mano de obra en carga y descarga, materiales, apertura y tapado de rozas, recibidos, remates y ayudas a puesta a tierra, caja general de protección, línea general de alimentación, centralización de contadores, derivaciones individuales y cuadros de mando y protección, i/p.p. de elementos comunes, limpieza y medios auxiliares.

| Código | Ud | Descripción | Rendimiento | Precio |
|---|---|---|---|---|
| O01OA030 | h. | Oficial primera (mano de obra; 14/02/2008) | 0 | 0 |
| O01OA070 | h. | Peón ordinario | 0 | 0 |

Claves: medio, albañil, electricidad, vivienda, superficie, construcción, mano, carga, roza, remate, descarga, medición, material, caja, ayuda, tapa, línea, centralización, protección, auxiliar, contador, derivación, individual, cuadro, tierra, limpieza, mando, alimentar

**02.7** Ud AYUDA ALBAÑILERÍA INST. ILUMINACIÓN LOCAL
1 Ud × 144.92 = 144.92
Ayudas de cualquier trabajo de albañilería, necesarias para la correcta ejecución de la instalación de apliques y luminarias para iluminación, con un grado de complejidad medio, en edificio de otros usos, incluida p/p de elementos comunes. Incluso material auxiliar para la correcta ejecución de los trabajos.
Claves: montante, pieza, roza, medición, tubo, auxiliar, especial, accesorio, depósito, presión, grupo, vivienda, contador, alimentar, limpieza, tapa, construcción, remate, material, descarga, carga, mano, acometida, albañil, superficie, fontanería, ayuda, medio

**02.8** Ud AYUDA ALBAÑILERÍA INST.CLIMATIZACION Y VENTILACION LOCAL (14/02/2008)
1 Ud × 507.24 = 507.24
Ayuda de albañilería a instalaciones de climatizacion y ventilacion por local (con una superficie construida media de 90 m2) y su parte correspondiente de zonas comunes, incluyendo mano de obra en carga y descarga, materiales, apertura y tapado de rozas, recibidos, limpieza, remates y medios auxiliares.

| Código | Ud | Descripción | Rendimiento | Precio |
|---|---|---|---|---|
| O01OA040 | h | Oficial segunda | 0 | 0 |
| O01OA070 | h. | Peón ordinario | 0 | 0 |

Claves: vivienda, construcción, superficie, acondicionar, medio, mano, albañil, auxiliar, descarga, remate, limpieza, roza, tapa, material, aire, ayuda, carga

**RSB064** m2 SOLERA ELEVADA TABIQUES PALOMEROS
4.7 m2 × 94.2 = 442.74
Solera elevada mediante tabiques palomeros ejecutados con ladrillo tipo rasillon, a una distancia entre sí de 40 cm., con coronación mediante tableros cerámicos machihembrados colocados en horizontal y capa de compresión de 5 cm. de mortero de cemento CEM II/B-P 32,5 N tipo M-10, armado con malla electrosoldada ME 20x20 Ø 5-5 B 500 T 6x2,20 UNE-EN 10080, maestreada y fratasada. Incluso banda de panel rígido de poliestireno expandido para la preparación de las juntas perimetrales de dilatación.Medida la superficie en planta

| Medición | Uds. | Parcial |
|---|---|---|
| fórmula: 4.7 | 1 | 4.700 |
| Total |  | 4.7 |

**FFF010** m2 FACHADA DE UNA HOJA DE FABBRICA DE LADRILLO PARA REVESTIR
14.41 m2 × 40.58 = 584.76
Fachada de una hoja, de 11,5 cm de espesor, de fábrica de ladrillo cerámico perforado (panal), para revestir, 24x11,5x9 cm, con juntas horizontales y verticales de 10 mm de espesor, recibida con mortero de cemento industrial, color gris, M-5, suministrado a granel. Dintel de fábrica para revestir s...Ver más

| Medición | Uds. | Largo | Alto | Parcial |
|---|---|---|---|---|
| PUERTA FACHADA TRASERA | 1 | 1 | 2 | 2.000 |
| FACHADA PRICIPAL | 1 | 10.5 | 0.85 | 8.925 |
|  | 2 | 0.6 | 2.9 | 3.480 |
| Total |  |  |  | 14.41 |

## 03 TABIQUERIA DE PLADUR Y REFUERZOS PARAMENTOS VERTICALES
Importe: 26958.51

**03.1** m2 TABIQUE C/Y 15+70+15 / 400 ST
101.29 m2 × 57.97 = 5871.78
m². Suministro y colocación, por empresa homologada, de tabique formado por 2 placas de cartón yeso de 15 mm STANDARD de la marca PLADUR, KNAUF o PLACOPLATRE, una a cada lado, con estructura interna de acero galvanizado de 70 mm de espesor con canales en suelo y techo, y montantes cada 40 cm de separación entre ellos. Se incluye , tratamiento de juntas, banda de estanqueidad y banda elástica de separación con el pavimento. Arriostrando a la estructura más cercana ó en su defecto a una estructura auxiliar también incluida, del mismo tipo de perfil que el propio Pladur. Totalmente terminado y listo para pintar.
Medida la superficie ejecutada.
TIPO PLACA:
Pladur N.
Knauf ST.
Placoplatre Standard BA.

| Medición | Uds. | Largo | Alto | Parcial |
|---|---|---|---|---|
| VESTUARIO 01 Y 02 | 2 | 3.45 | 4.25 | 29.325 |
|  | 2 | 1.3 | 4.25 | 11.050 |
| OFFICE DESPACHO | 1 | 3.15 | 4.25 | 13.388 |
|  | 1 | 1.68 | 4.25 | 7.140 |
|  | 1 | 0.55 | 4.25 | 2.338 |
| MUEBLE COFFE | 1 | 2.7 | 4.25 | 11.475 |
| SALA GRUPAL | 1 | 2.45 | 4.25 | 10.413 |
|  | 1 | 3.8 | 4.25 | 16.150 |
| Total |  |  |  | 101.29 |

**03.2** m2 TABIQUE C/Y 15+70+15 / 400 MIXTO ST/HF
58.99 m2 × 63.77 = 3761.79
m². Suministro y colocación, de tabique formado por 1 placa de cartón yeso de 15 mm HIDRÓFUGO y por 1 placa de cartón yeso de 15 mm STANDARD de la marca PLADUR, KNAUF o PLACOPLATRE, una a cada lado, con estructura interna de acero galvanizado de 70 mm de espesor con canales en el suelo y techo, y montantes cada 40 cm de separación entre ellos. Se incluye , tratamiento de juntas, banda de estanqueidad y banda elástica de separación con el pavimento. Totalmente terminado y listo para pintar.
Medida la superficie ejecutada.
TIPO PLACA:
Pladur WR+ST
Knauf Impregnada+ST
Placoplatre Placomarina PPM + Standard BA

| Medición | Uds. | Largo | Alto | Parcial |
|---|---|---|---|---|
| ASEO VESTUARIO ACCESIBLE | 2 | 2.24 | 4.25 | 19.040 |
|  | 1 | 1.2 | 4.25 | 5.100 |
|  | 2 | 2.9 | 4.25 | 24.650 |
|  | 1 | 2.4 | 4.25 | 10.200 |
| Total |  |  |  | 58.99 |

**03.2.1** m2 TABIQUE C/Y 15+70+15 / 400 HF
20.83 m2 × 69.56 = 1448.93
m². Suministro y colocación, de tabique formado por 2 placas de cartón yeso de 15 mm HIDRÓFUGO de la marca PLADUR, KNAUF o PLACOPLATRE, una a cada lado, con estructura interna de acero galvanizado de 70 mm de espesor con canales en el suelo y techo, y montantes cada 40 cm de separación entre ellos. Se incluye , tratamiento de juntas, banda de estanqueidad y banda elástica de separación con el pavimento. Totalmente terminado y listo para pintar.
Medida la superficie ejecutada.
TIPO PLACA:
Pladur WR
Knauf Impregnada
Placoplatre Placomarina PPM

| Medición | Uds. | Largo | Alto | Parcial |
|---|---|---|---|---|
| NUCLEO ASEOS | 2 | 2.45 | 4.25 | 20.825 |
| Total |  |  |  | 20.83 |

**03.3** m2 TRASDOSADO C/Y 15mm /400 ST
150.2 m2 × 40.58 = 6095.12
m². Tradosado autoportante compuesto por una estructura de perfiles de chapa de acero galvanizada perimetral de 48 mm y montantes de 46 mm, a 40 cm entre ejes y canales, 1 placa de cartón-yeso pladur N o similar (aprobado por la D.T.), de 15 mm de espesor resistente al agua, atornillada a la estructura. Se incluye , tratamiento de juntas, banda de estanqueidad y banda elástica de separación con el pavimento. Incluso replanteo, nivelación y aplomado, parte proporcional de elementos de fijación, cubrejuntas, mermas y roturas, p.p. refuerzo madera y limpieza. Construido según normas MV-201 y NTE/PTL y especificaciones del fabricante.
Medida la superficie ejecutada.
TIPO PLACA:
Pladur N.
Knauf ST.
Placoplatre Standard BA.

| Medición | Uds. | Largo | Alto | Parcial |
|---|---|---|---|---|
| RECEPCION | 1 | 4.68 | 4.25 | 19.890 |
| SALA PRIVADA | 1 | 4.37 | 4.25 | 18.573 |
| VESTUARIO 01 | 1 | 1.26 | 4.25 | 5.355 |
| ZONA COMUN | 1 | 2.92 | 4.25 | 12.410 |
| OFFICE DESPACHO | 1 | 15.86 | 4.25 | 67.405 |
|  | 1 | 4 | 4.25 | 17.000 |
| SALA GRUPAL | 1 | 2.25 | 4.25 | 9.563 |
| Total |  |  |  | 150.2 |

**03.4** m2 TRASDOSADO ESPECIAL REFORZADO ZONA REFORMERS
89.85 m2 × 69.56 = 6249.97
Trasdosado autoportante de sistema de paneles de yeso laminado (PYL), formado por una estructura de acero galvanizado, de canales horizontales de 90 mm de ancho y montantes verticales (según UNE-EN 14195:2015), con una modulación de 400 mm de separación a ejes entre montantes; y sobre la cual se atornilla 1 placa estándar (Tipo A según UNE-EN 520:2005+A1:2010) de 15 mm de espesor y como refuerzo un tablero de DM de 16 mm Totalmente terminado para acabado mínimo Nivel Q1 o Q2, listo para imprimar, revestir, pintar o decorar; i/p.p. de tratamientos de juntas, esquinas y huecos, pasos de instalaciones, pastas, cintas, guardavivos, tornillería, bandas de estanqueidad, limpieza y medios auxiliares. Conforme a UNE 102043:2013 y ATEDY. Medido deduciendo huecos mayores a 2 m2. Materiales con marcado CE y DdP (Declaración de prestaciones) según Reglamento (UE) 305/2011.

| Medición | Uds. | Largo | Alto | Parcial |
|---|---|---|---|---|
| SALA GRUPAL ZONA 01 | 1 | 7.86 | 4.25 | 33.405 |
| SALA GRUPAL ZONA 02 | 1 | 6.76 | 4.25 | 28.730 |
|  | 1 | 2.47 | 4.25 | 10.498 |
|  | 1 | 4.05 | 4.25 | 17.213 |
| Total |  |  |  | 89.85 |

**03.5** Ud REFUERZO ESTRUCTURAL TABIQUE/TRASDOSADO DE PLADUR
12 Ud × 31.88 = 382.56
Refuerzo de madera de trasdosado y tabique compuesto por tablero de encofrar, sobre superficie de aluminio anclada a estructura autoportante de trasdosado o tabique.i/p.p. de medios auxiliares. Medida la unidad ejecutada.

| Medición | Uds. | Largo | Parcial |
|---|---|---|---|
| Reformers | 1 | 12 | 12.000 |
| Total |  |  | 12 |

**03.5.1** m2 TABIQUE ESPECIAL REFORZADO ZONA REFORMERS
25.33 m2 × 66.67 = 1688.75
m². Suministro y colocación, de tabique formado por 2 placas de cartón yeso de 15 mm STANDARD de la marca PLADUR, KNAUF o PLACOPLATRE, una a cada lado, con estructura interna de acero galvanizado de 70 mm de espesor con canales en el suelo y techo, y montantes cada 40 cm de separación entre ellos, como refuerzo un tablero de DM de 16 mm. en zona de reformers. Se incluye , tratamiento de juntas, banda de estanqueidad y banda elástica de separación con el pavimento. Totalmente terminado y listo para pintar.
Medida la superficie ejecutada.

| Medición | Uds. | Largo | Alto | Parcial |
|---|---|---|---|---|
| sala grupal | 1 | 5.96 | 4.25 | 25.330 |
| Total |  |  |  | 25.33 |

**03.6** Ud REFUERZOS PARA COLGAR
7 Ud × 94.2 = 659.40
Ud. Refuerzo con tableros de DM para estanterías, accesorios, etc.

| Medición | Uds. | Parcial |
|---|---|---|
| Barras accesibles | 2 | 2.000 |
| Lavamanos | 2 | 2.000 |
| Estante vestuarios | 2 | 2.000 |
| Asiento accesible | 1 | 1.000 |
| Total |  | 7 |

**03.3.1** m2 TRASDOSADO C/Y 15mm /400 HF
20.45 m2 × 39.13 = 800.21
m². Tradosado autoportante compuesto por una estructura de perfiles de chapa de acero galvanizada perimetral de 48 mm y montantes de 46 mm, a 40 cm entre ejes y canales, 1 placa de cartón-yeso pladur WR o similar (aprobado por la D.T.), de 15 mm de espesor resistente al agua, atornillada a la estructura. Se incluye , tratamiento de juntas, banda de estanqueidad y banda elástica de separación con el pavimento. Incluso replanteo, nivelación y aplomado, parte proporcional de elementos de fijación, cubrejuntas, mermas y roturas, p.p. refuerzo madera y limpieza. Construido según normas MV-201 y NTE/PTL y especificaciones del fabricante.
Medida la superficie ejecutada.
TIPO PLACA:
Pladur WR
Knauf Impregnada
Placoplatre Placomarina PPM

| Medición | Uds. | Largo | Alto | Parcial |
|---|---|---|---|---|
| ASEO VESTUARIO ACCESIBLE | 1 | 2.53 | 4.25 | 10.753 |
|  | 1 | 1.1 | 4.25 | 4.675 |
| LIMPIEZA | 1 | 1.18 | 4.25 | 5.015 |
| Total |  |  |  | 20.45 |

## 04 FALSOS TECHOS
Importe: 15260.75

**04.01** m2 FALSO TECHO CONTINUO DE CARTÓN-YESO ST
138.61 m2 × 46.38 = 6428.73
m². Suministro y construcción, por empresa homologada, de falso techo continuo formado por placas de cartón yeso de 15 mm, de la marca PLADUR, KNAUF o PLACOPLATRE, para altura mayor de 4 metros, con parte proporcional de subestructura metálica debido a la altura del local. Incluso replanteo, nivelación y repaso de juntas, p.p. de encuentro con paramento y techo modular. Construido según NTE/PTP y especificaciones del fabricante de los paneles.
Medida la superficie ejecutada.
TIPO PLACA:
Pladur N.
Kn
Placoplatre Standard BA.auf ST.

| Medición | Uds. | Parcial |
|---|---|---|
| fórmula: 28.37 | 1 | 28.370 |
| fórmula: 8.66 | 1 | 8.660 |
| fórmula: 14.13 | 1 | 14.130 |
| fórmula: 14.58 | 1 | 14.580 |
| fórmula: 35.90 | 1 | 35.900 |
| fórmula: 36.97 | 1 | 36.970 |
| Total |  | 138.61 |

**04.02** m2 FALSO TECHO CONTINUO DE CARTÓN-YESO WF
11.65 m2 × 52.17 = 607.78
m². Suministro y construcción, por empresa homologada, de falso techo continuo formado por placas de cartón yeso de 15 mm, de la marca PLADUR, KNAUF o PLACOPLATRE, para altura mayor de 4 metros, con parte proporcional de subestructura metálica debido a la altura del local. Incluso replanteo, nivelación y repaso de juntas, p.p. de encuentro con paramento y techo modular. Construido según NTE/PTP y especificaciones del fabricante de los paneles.
Medida la superficie ejecutada.
TIPO PLACA:
Pladur WF

| Medición | Uds. | Parcial |
|---|---|---|
| fórmula: 2.09 | 1 | 2.090 |
| fórmula: 5.71 | 1 | 5.710 |
| fórmula: 3.85 | 1 | 3.850 |
| Total |  | 11.65 |

**04.03** m FORMACION DE FOSA O CANDILEJA
86.1 m × 65.22 = 5615.44
ML. Formacion de fosa o candileja en cartón-yeso elemento vertical preformado o ejecutado "in situ" para solución de iluminación indirecta. Según planos de detalle de proyecto Incluso accesorios de fijación.
Incluye: Replanteo y trazado en los paramentos de la situación del cortinero. Presentación y corte de las piezas. Humectación de la base de fijación. Extendido de la cola. Colocación y rejuntado de las piezas. Repasos de encuentros entre piezas, esquinas y rincones.

| Medición | Uds. | Largo | Parcial |
|---|---|---|---|
| Foseado perimetral D1 |  |  |  |
| RECEPCION | 1 | 9.26 | 9.260 |
| SALA PRIVADA | 1 | 7.55 | 7.550 |
| SALA GRUPAL ZONA 01 | 1 | 17.56 | 17.560 |
| SALA GRUPAL ZONA 02 | 1 | 20.17 | 20.170 |
| CANDILEJA TIPO D2 | 1 |  | 1.000 |
| SALA GRUPAL | 1 | 15.9 | 15.900 |
|  | 1 | 14.66 | 14.660 |
| Total |  |  | 86.1 |

**04.04** m2 FALSO TECHO REGISTRABLE PANELES DE LANA DE ROCA
40 m2 × 65.22 = 2608.80
M2 Falso techo registrable suspendido, situado a una altura menor de 4 m. Sistema "ROCKFON", constituido por: ESTRUCTURA: perfilería vista T 15, con suela de 15 mm de anchura, de acero galvanizado, color blanco, comprendiendo perfiles primarios y secundarios, suspendidos del forjado o elemento soporte con varillas y cuelgues; PANELES: paneles acústicos autoportantes de lana de roca, modelo Blanka "ROCKFON", compuestos por módulos de 600x600x20 mm, con una capa de pintura en la cara vista y un velo mineral en la cara opuesta; acabado liso, color blanco, con canto recto A15. Incluso perfiles angulares, fijaciones para el anclaje de los perfiles y accesorios de montajeFalso techo registrable suspendido, situado a una altura menor de 4 m. Sistema "ROCKFON", constituido por: ESTRUCTURA: perfilería vista T 15, con suela de 15 mm de anchura, de acero galvanizado, color blanco, comprendiendo perfiles primarios y secundarios, suspendidos del forjado o elemento soporte con varillas y cuelgues; PANELES: paneles acústicos autoportantes de lana de roca, modelo Blanka "ROCKFON", compuestos por módulos de 600x600x20 mm, con una capa de pintura en la cara vista y un velo mineral en la cara opuesta; acabado liso, color blanco, con canto recto A15. Incluso perfiles angulares, fijaciones para el anclaje de los perfiles y accesorios de montaje

| Medición | Uds. | Parcial |
|---|---|---|
| fórmula: 7.34 | 1 | 7.340 |
| fórmula: 3.26 | 1 | 3.260 |
| fórmula: 2.54 | 1 | 2.540 |
| fórmula: 1.85 | 1 | 1.850 |
| fórmula: 1.74 | 1 | 1.740 |
| fórmula: 23.27 | 1 | 23.270 |
| Total |  | 40 |

## 05 REVESTIMIENTOS Y ACABADOS (14/11/2007)
Importe: 40265.55

**05.01** m2 PASTA NIVELADORA 2-3 mm (14/11/2007)
196.99 m2 × 12.32 = 2426.92
Capa fina de pasta niveladora de suelos, CT - C20 - F6 según UNE-EN 13813, de 2 mm de espesor, aplicada manualmente, para la regularización y nivelación de la superficie soporte interior de hormigón o mortero, previa aplicación de imprimación monocomponente a base de resinas sintéticas modificadas sin disolventes, de color amarillo, preparada para recibir pavimento cerámico, de corcho, de madera, laminado, flexible o textil. Incluso banda de panel rígido de poliestireno expandido para la preparación de las juntas perimetrales de dilatación.
Nota: No presupuestar, partida suministrada y ejecutada por proveedor externo.

| Código | Ud | Descripción | Rendimiento | Precio |
|---|---|---|---|---|
| O01OB090 | h. | Oficial solador, alicatador | 0 | 0 |
| O01OB100 | h. | Ayudante solador, alicatador | 0 | 0 |
| O01OA070 | h. | Peón ordinario | 0 | 0 |
| P09ABC010 | m2 | Azulejo blanco 15x15 cm. | 0 | 0 |
| P01FA305 | kg | Adh. cementoso alicatado int. s/morteros C1 | 0 | 0 |
| P01FJ002 | kg | Junta cementosa normal blanco<3mm CG1 | 0 | 0 |

Claves: enfoscado, gris, adhesivo, línea, colocación, blanco, corte, mortero, azulejo, junta, especial, pieza, alicatado, tapajunta, fino, limpieza, hueco, inglete, medición

| Medición | Uds. | Largo | Parcial |
|---|---|---|---|
| RECEPCION EMPLEADOS | 1 | 11.94 | 11.940 |
| RECEPCION (CLIENTES) | 1 | 7.5 | 7.500 |
| DISTRIBUIDOR | 1 | 16.86 | 16.860 |
| SALA PRIVADA | 1 | 14.3 | 14.300 |
| ASEO VESTUARIO ACCESIBLE | 1 | 7.64 | 7.640 |
| ASEO 02 | 1 | 3.26 | 3.260 |
| LIMPIEZA | 1 | 2.54 | 2.540 |
| ZONA COMUN | 1 | 14.58 | 14.580 |
| VESTUARIO 01 | 1 | 1.85 | 1.850 |
| VESTUARIO 02 | 1 | 1.74 | 1.740 |
| OFFICE | 1 | 23.27 | 23.270 |
| SALA GRUPAL ZONA 01 | 1 | 34.8 | 34.800 |
| SALA GRUPAL ZONA 02 | 1 | 36.96 | 36.960 |
| PASILLO | 1 | 19.75 | 19.750 |
| Total |  |  | 196.99 |

**05.02** m RODAPIÉ DM HIDRÓFUGO 10 CM LACADO BLANCO
134.72 m × 26.09 = 3514.84
Suministro y colocación de rodapié de DM hidrófugo de 10 cm, recibido con adhesivo cementoso de uso exclusivo para interiores, Ci sin ninguna característica adicional, blanco, para junta mínima (entre 1,5 y 3 mm), con la misma tonalidad de las piezas. Ejecutado según NTE-RSR. Longitud medida según documentación gráfica de Proyecto, sin incluir huecos de puertas.
Nota: No presupuestar, partida suministrada y ejecutada por proveedor externo.

| Medición | Uds. | Largo | Parcial |
|---|---|---|---|
| fórmula: 1.05 | 1 | 43.17 | 45.329 |
| fórmula: 1.05 | 1 | 2.24 | 2.352 |
| fórmula: 1.05 | 1 | 1.93 | 2.027 |
| fórmula: 1.05 | 1 | 2.84 | 2.982 |
| fórmula: 1.05 | 1 | 2.16 | 2.268 |
| fórmula: 1.05 | 1 | 11.22 | 11.781 |
| fórmula: 1.05 | 1 | 6.5 | 6.825 |
| fórmula: 1.05 | 1 | 14.57 | 15.299 |
| fórmula: 1.05 | 1 | 17.77 | 18.659 |
| fórmula: 1.05 | 1 | 1.93 | 2.027 |
| fórmula: 1.05 | 1 | 23.96 | 25.158 |
| Total |  |  | 134.72 |

**05.03** m2 PAV. PVC CREATION 70 LOOSELAY (11/11/2025)
216.7 m2 × 118.66 = 25713.62
Pavimento de PVC tipo CREATION 70, color 0090 OAK LIGHT, mediante losetas de 701.3x701.3x5 mm en colocacion suelta o mediante adhesivo i/alisado y limpieza, medida la superficie ejecutada.
Nota: No presupuestar, partida suministrada y ejecutada por proveedor externo.

| Código | Descripción | Rendimiento | Precio | Importe |
|---|---|---|---|---|
| C70 | CREATION 70 GERFLOR (11/11/2025) | 1.1 | 72.2 | 79.42 |
| MO | MANO DE OBRA (maquinaria; 11/11/2025) | 1.3 | 14.492 | 18.84 |
| %CI | COSTES INDIRECTOS (11/11/2025) | 5 % | 98.26 | 4.91 |
| %BI | BENEFICIO INDUSTRIAL CONTRATISTA (11/11/2025) | 15 % | 103.17 | 15.48 |
|  | Total |  |  | 118.66 |

Claves: clase, ejecución, barrera, celular, elondo, unión, clip, lámina, colocación, flotador, piso, recorte, rodapié, material, marco, círculo, superficie, polietileno, tarima

| Medición | Uds. | Largo | Parcial |
|---|---|---|---|
| RECEPCION EMPLEADOS | 1.1 | 11.94 | 13.134 |
| RECEPCION (CLIENTES) | 1.1 | 7.5 | 8.250 |
| DISTRIBUIDOR | 1.1 | 16.86 | 18.546 |
| SALA PRIVADA | 1.1 | 14.3 | 15.730 |
| ASEO VESTUARIO ACCESIBLE | 1.1 | 7.64 | 8.404 |
| ASEO 02 | 1.1 | 3.26 | 3.586 |
| LIMPIEZA | 1.1 | 2.54 | 2.794 |
| ZONA COMUN | 1.1 | 14.58 | 16.038 |
| VESTUARIO 01 | 1.1 | 1.85 | 2.035 |
| VESTUARIO 02 | 1.1 | 1.74 | 1.914 |
| OFFICE | 1.1 | 23.27 | 25.597 |
| SALA GRUPAL ZONA 01 | 1.1 | 34.8 | 38.280 |
| SALA GRUPAL ZONA 02 | 1.1 | 36.96 | 40.656 |
| PASILLO | 1.1 | 19.75 | 21.725 |
| Total |  |  | 216.7 |

**05.4** m2 REVESTIMIENTO GRES PORCELANICO EN PARAMENTOS VERTICALES (11/11/2025)
75.6 m2 × 108.51 = 8203.36
Revestimiento interior con piezas de gran formato de gres porcelánico, 90x90, color gris, modelo a elegir por franquicia, capacidad de absorción de agua E<0,5%, grupo BIa, según UNE-EN 14411. SOPORTE: paramento de yeso o escayola, vertical, de hasta 3 m de altura. COLOCACIÓN: en capa fina y mediante doble encolado con adhesivo cementoso mejorado, C2 TE, según UNE-EN 12004, con deslizamiento reducido y tiempo abierto ampliado. REJUNTADO: con mortero de juntas cementoso mejorado, con absorción de agua reducida y resistencia elevada a la abrasión tipo CG 2 W A, color blanco, en juntas de 3 mm de espesor. Incluso crucetas de PVC

| Código | Descripción | Rendimiento | Precio | Importe |
|---|---|---|---|---|
| GRES | GRES 90X90 | 1.05 | 57.97 | 60.869 |
| MO | MANO DE OBRA | 2 | 14.492 | 28.984 |
| %CI | COSTES INDIRECTOS | 5 % | 89.853 | 4.493 |
| %BI | BENEFICIO INDUSTRIAL CONTRATISTA | 15 % | 94.346 | 14.152 |
|  | Total |  |  | 108.51 |

| Medición | Uds. | Largo | Alto | Parcial |
|---|---|---|---|---|
| ASEO VESTUARIO ACCESIBLE | 1.1 | 11.86 | 2.5 | 32.615 |
| ASEO 02 | 1.1 | 7.43 | 2.5 | 20.433 |
| LIMPIEZA | 1.1 | 8.2 | 2.5 | 22.550 |
| Total |  |  |  | 75.6 |

**05.5** m² REVESTIMIENTO FACHADA MORTERO CEMENTO
16.51 m² × 24.64 = 406.81

| Medición | Uds. | Largo | Alto | Parcial |
|---|---|---|---|---|
| PUERTA FACHADA TRASERA | 1 | 1 | 2 | 2.000 |
| FACHADA PRICIPAL | 1 | 10.5 | 0.85 | 8.925 |
|  | 2 | 0.6 | 2.9 | 3.480 |
| FACHADA TRASERA | 1 | 1 | 2.1 | 2.100 |
| Total |  |  |  | 16.51 |

## 07 CARPINTERÍA INTERIOR
Importe: 16682.3

**07.1** Ud PUERTA CORREDERA 100 DM LACADA (03/07/2026)
1 Ud × 818.82 = 818.82
Puerta interior corredera para armazón metálico, ciega, de una hoja de 203x102,5x3,5 cm, de tablero de DM prelacada en blanco RAL 9010 satinado, con moldura de forma recta; precerco de pino país de 90x35 mm; galces de MDF de 90x20 mm; tapajuntas de MDF de 70x10 mm en ambas caras. Incluso, herrajes de colgar, de cierre y tirador con manecilla para cierre de aluminio, serie básica

| Medición | Uds. | Parcial |
|---|---|---|
| ASEO VESTUARIO ACCESIBLE | 1 | 1.000 |
| Total |  | 1 |

**07.2** Ud PUERTA ABATIBLE DM 82.5 LACADA
3 Ud × 637.67 = 1913.01
Puerta interior abatible, ciega, de una hoja de 203x82,5x3,5 cm, de tablero DM, con revestimiento de melamina, color color blanco de 90x20 mm; tapajuntas de MDF, con revestimiento de melamina, color color blanco de 70x10 mm en ambas caras. Incluso, bisagras, herrajes de colgar, de cierre y manivela sobre escudo largo de latón, color negro, acabado brillante, serie básica.

| Medición | Uds. | Parcial |
|---|---|---|
| ASEO 02 | 1 | 1.000 |
| LIMPIEZA | 1 | 1.000 |
| OFFICE | 1 | 1.000 |
| Total |  | 3 |

**07.3** Ud MOSTRADOR
1 Ud × 3840.51 = 3840.51
Ud. Formación de mueble recepción de dimensiones 2500x110x650 formado por mesa trabajo en Melamina Gris ratón Egger U750 ST9 formalizando sobre de 2360x530 de 950 de altura, con cajones, y un modulo envolvente de 300x110x120 en forma de U con retorno en parte frontal para iluminación y camara para paso de instalaciones acabado en TARIMA idéntica al pavimento del local según planos de proyecto.

**07.4** Ud MUEBLE TRAS MOSTRADOR
1 Ud × 4311.51 = 4311.51
Ud. Fabricación, suministro y colocación en obra de mueble TRAS MOSTRADOR de 2.50 en tablero de DM aplacado de melamina Gris ratón Egger U750 ST9 con puertas, baldas interiores y cajones.

**07.5** Ud MUEBLE CAFETERA
1 Ud × 3043.42 = 3043.42
Ud. Fabricación, suministro y colocación en obra de mueble en tablero de DM aplacado de melamina Gris ratón Egger U750 ST9 de dimensiones1000x900x500 con puertas con baldas interiores y modulo de cajones y mueble superior de 1000x1050x350 con puertas y baldas interiores

**07.6** m FORMACION DE BALDA Y BANCO
3.6 m × 449.27 = 1617.37
ML. Formación de balda y banco en zona vestuarios consistente en una balda corrida sobre las taquillas, colocando una barra de cuelgue de ancho total 45 cms

**07.7** u ARMAZON METALICO PARA PUERTA CORREDERA DE MADERA
1 u × 340.57 = 340.57
Armazón metálico de chapa ondulada y travesaños metálicos, preparado para alojar la hoja de una puerta corredera simple, de madera, de 110x210 cm y 5,5 cm de espesor máximo de hoja; colocación en entramado autoportante de placas de yeso, de 12,5 cm de espesor total, incluyendo el entramado autoportante y las placas

| Medición | Uds. | Parcial |
|---|---|---|
| ASEO VESTUARIO ACCESIBLE | 1 | 1.000 |
| Total |  | 1 |

**07.8** u PUERTA RESISTENTE AL FUEGO
1 u × 797.09 = 797.09
Puerta cortafuegos pivotante homologada, EI2 60-C5, de una hoja de 63 mm de espesor, 800x2000 mm de luz y altura de paso, acabado lacado en color blanco formada por 2 chapas de acero galvanizado de 0,8 mm de espesor, plegadas, ensambladas y montadas, con cámara intermedia de lana de roca de alta densidad y placas de cartón yeso, sobre cerco de acero galvanizado de 1,5 mm de espesor con junta intumescente y garras de anclaje a obra, incluso cierrapuertas para uso moderado. Incluso silicona neutra para el sellado de las juntas perimetrales.

| Medición | Uds. | Parcial |
|---|---|---|
| OFFICE | 1 | 1.000 |
| Total |  | 1 |

## 08 CARPINTERÍA EXTERIOR (03/07/2026)
Importe: 23339.91

**08.02** m2 CARPINTERÍA FACHADA ALUMINIO MÓDULOS FIJOS (03/07/2026)
51.75 m2 × 376.8 = 19499.40
Carpintería de aluminio lacado RAL, con 60 micras de espesor mínimo de película seca, en ventanales fijos de cerramiento de escaparates de superficie menor de 4 m², formada por cercos, junquillos y accesorios; marca de calidad QUALICOAT, gama básica, con clasificación a la permeabilidad al aire según UNE-EN 12207, a la estanqueidad al agua según UNE-EN 12208 y a la resistencia a la carga del viento según UNE-EN 12210, con premarco. Incluso silicona neutra para sellado perimetral de las juntas exterior e interior, entre la carpintería y la obra

| Medición | Uds. | Largo | Alto | Parcial |
|---|---|---|---|---|
| FACHADA PRINCIPAL | 1 | 22.33 |  | 22.330 |
| HUECO ACCESO | 1 | 2.68 | 2.7 | 7.236 |
|  | 1 | 0.65 | 2.7 | 1.755 |
|  | 1 | 0.92 | 0.51 | 0.469 |
| HUECO FIJO | 1 | 4.78 | 2.7 | 12.906 |
| FACHADA POSTERIOR | 1 | 2.2 | 3.2 | 7.040 |
| Total |  |  |  | 51.75 |

**08.01.01** u PUERTA ABATIBLE EXTERIOR ALUMINIO (03/07/2026)
1 u × 3840.51 = 3840.51
uerta de aluminio, gama media, una hoja practicable, con apertura hacia el interior, dimensiones 850x2100 mm, acabado lacado RAL, con el sello QUALICOAT, que garantiza el espesor y la calidad del proceso de lacado, compuesta de hoja de 48 mm y marco de 40 mm, junquillos, galce, juntas de estanqueidad de EPDM, manilla y herrajes, según UNE-EN 14351-1; transmitancia térmica del marco: Uh,m = desde 5,7 W/(m²K); espesor máximo del acristalamiento: 26 mm, con clasificación a la permeabilidad al aire clase 4, según UNE-EN 12207, clasificación a la estanqueidad al agua clase 9A, según UNE-EN 12208, y clasificación a la resistencia a la carga del viento clase C5, según UNE-EN 12210, con cerradura de seguridad, sin premarco y sin persiana. Incluso patillas de anclaje para la fijación de la carpintería, sellador adhesivo y silicona neutra para sellado perimetral de las juntas exterior e interior, entre la carpintería y la obra. Incluso sistema de cierre controlado desde mostraddor de recepción

| Medición | Uds. | Parcial |
|---|---|---|
| ACCESO | 1 | 1.000 |
| Total |  | 1 |

## 09 VIDRIERÍA
Importe: 22764.8

**09.01** Ud PUERTA ABATIBLE DE VIDRIO TEMPLADO
2 Ud × 4130.35 = 8260.70
Puerta abatible de vidrio templado incoloro, de 2800x1000 mm y de 10 mm de espesor, clasificación de prestaciones 1C1. Incluso kit de herrajes, de acero inoxidable AISI 304.

| Medición | Uds. | Parcial |
|---|---|---|
| SALA PRIVADA | 1 | 1.000 |
| SALA GRUPAL | 1 | 1.000 |
| Total |  | 2 |

**09.02** m2 DIVISION INTERIOR ACRISTALADA
9.02 m2 × 485.5 = 4379.21
M². Formación de división acristalada con paños fijos de vidrio laminado de seguridad 5+5 mm, en diversas medidas, con herrajes de cuelgue y cierre, perfilería de acero inoxidable tipo U40/U20, incluso anclajes a obra, calzos de nivelación, juntas, sellado perimetral y demás elementos auxiliares necesarios para su correcta ejecución. Totalmente instalada.

| Medición | Uds. | Largo | Alto | Parcial |
|---|---|---|---|---|
| SALA PRIVADA | 1 | 1.37 | 2.58 | 3.535 |
|  | 1 | 0.37 | 2.58 | 0.955 |
| SALA GRUPAL | 1 | 1.3 | 2.58 | 3.354 |
|  | 1 | 0.46 | 2.58 | 1.187 |
| Total |  |  |  | 9.02 |

**09.03** m2 VIDRIO TEMPLADO 6+6 MM
51.75 m2 × 195.65 = 10124.89
Suministro y colocación de vidrio laminar incoloro, compuesto por dos lunas de 6 + 6 mm de espesor unidas por una lámina incolora de butiral de polivinilo, de 0,38 mm de espesor, clasificación 2B2, según UNE-EN 12600, fijado sobre carpintería con acuñado mediante calzos de apoyo perimetrales y laterales, sellado en frío con silicona sintética incolora (no acrílica), compatible con el material soporte. Canto pulido hasta 10 mm U" A.INOX. lineal luna templada 10 mm JGO y herrajes para puerta (HIDRÁULICO) con tirador. Medido superficie ejecutada.

| Medición | Uds. | Largo | Alto | Parcial |
|---|---|---|---|---|
| FACHADA PRINCIPAL | 1 | 22.33 |  | 22.330 |
| HUECO ACCESO | 1 | 2.68 | 2.7 | 7.236 |
|  | 1 | 0.65 | 2.7 | 1.755 |
|  | 1 | 0.92 | 0.51 | 0.469 |
| HUECO FIJO | 1 | 4.78 | 2.7 | 12.906 |
| FACHADA POSTERIOR | 1 | 2.2 | 3.2 | 7.040 |
| Total |  |  |  | 51.75 |

**09.04** Ud ESPEJOS
0 Ud × 94.2 = 0.00
Suministro y colocación de espejos de 5mm sobre paramentos cantos pulidos s/desglose de proyecto en sala Reformers

## 10 CLIMATIZACIÓN Y VENTILACIÓN (14/02/2008)
Importe: 43667.54

**ICN012** kg CARGA DE GAS REFRIGERANTE R-410A
10 kg × 130.43 = 1304.30
Carga de la instalación con gas refrigerante R-410A, suministrado en botella con 50 kg de refrigerante.

**ICN015** m TUBERIA FRIGORÍFICA 3/8" CON AISLAMIENTO
30 m × 55.07 = 1652.10
Suministro e instalación de tubería frigorífica de cobre deshidratado de diámetro 3/8", con aislamiento mediante coquilla elastomérica Armaflex-AF de grado de combustibilidad M1 y espesores según normativa vigente, terminado con pintura armafinish en tramos que discurran por el exterior. Incluso transporte, montaje, parte proporcional de accesorios, colectores, y pequeño material auxiliar. Todo ello según normativa vigente. Medida la unidad totalmente ejecutada en obra.

**ICN016** m TUBERIA FRIGORÍFICA 1/2" CON AISLAMIENTO
30 m × 60.87 = 1826.10
Suministro e instalación de tubería frigorífica de cobre deshidratado de diámetro 1/2", con aislamiento mediante coquilla elastomérica Armaflex-AF de grado de combustibilidad M1 y espesores según normativa vigente, terminado con pintura armafinish en tramos que discurran por el exterior. Incluso transporte, montaje, parte proporcional de accesorios, colectores, y pequeño material auxiliar. Todo ello según normativa vigente. Medida la unidad totalmente ejecutada en obra.

**ICN018** ud DESAGÜE PVC D=32mm EQUIPO CLIMATIZACIÓN
6 ud × 86.95 = 521.70
Suministro e instalación de desagüe de unidad interior de climatización mediante tubería de PVC serie B, de 32 mm de diámetro, con p.p. de piexas especiales de PVC y con unión pegada, hasta conexión con la bajante o colector de la red de evacuación más cercano; y con sifón individual registrable de PVC tipo L con salida horizontal de 32 mm de diámetro y registro inferior, con uniones roscadas o pegadas.
Incluso transporte, montaje, parte proporcional de accesorios, y pequeño material auxiliar, pruebas y puesta en servicio. Todo ello según normativa vigente. Medida la unidad totalmente ejecutada en obra.

| Medición | Uds. | Parcial |
|---|---|---|
| TOTAL | 6 | 6.000 |
| Total |  | 6 |

**ICR021** m CONDUCTO ISOVER CLIMAVER PLUS R
18.21 m × 61.59 = 1121.55
Suministro e instalación de CONDUCTO RÍGIDO DE LANA DE VIDRIO autoportante de la marca ISOVER modelo CLIMAVER PLUS-R o equivalente a aprobar por la dirección facultativa; para la distribución de aire climatizado ejecutado en lana de vidrio de alta densidad revestido por exterior con un complejo triplex formado por lámina de aluminio visto, refuerzo de malla de vidrio y kraftt, por el interior incorpora lámina de aluminio y kraftt incluso revistiendo su "canto macho", aporta altos rendimientos térmicos y acústicos, conductividad térmica 0.032 W/(m·K) a 10 ºC, reacción al fuego M1 y clasificación F0 al índice de humos.
Incluso transporte, montaje, parte proporcional de accesorios tales como codos, tes, entronques, tolvas, embocaduras, derivaciones, reducciones, sellado de juntas, manguitos, soportes, elementos de fijación y piezas especiales de remate de montaje, acoplamiento a difusores y rejillas, pequeño material auxiliar, pruebas de funcionamiento y puesta en servicio. Todo ello realizado según normativa vigente. Medida la unidad totalmente ejecutada en obra.

| Medición | Uds. | Largo | Parcial |
|---|---|---|---|
| RAMAL 01 | 1.1 | 0.43 | 0.473 |
|  | 1.1 | 6.44 | 7.084 |
| DERIV DIFUSORES | 1.1 | 1.54 | 1.694 |
|  | 1.1 | 3.5 | 3.850 |
|  | 1.1 | 3.5 | 3.850 |
|  | 1.1 | 1.15 | 1.265 |
| Total |  |  | 18.21 |

**E23DCH020** m. CONDUCTO CIRCULAR PARA VENTILACION (14/02/2008)
45.67 m. × 67.39 = 3077.70
Conducto , para distribución de ventilacion, resistencia al fuego M1 y temperaturas de uso entre -20ºC y 250ºC, i/p.p. de corte, derivaciones, instalación y costes indirectos.

| Código | Ud | Descripción | Rendimiento | Precio |
|---|---|---|---|---|
| O01OB170 | h. | Oficial 1ª fontanero calefactor (mano de obra; 14/02/2008) | 0 | 0 |
| P21CF170 | m. | Conducto (material; 14/02/2008) | 0 | 0 |
| P21CF220 | ud | Manguito corona (material; 14/02/2008) | 0 | 0 |

Claves: banda, conducción, flexible, diámetro, distribución, aire, derivación, aluminio, poliéster, resistencia, fuego, temperatura, corte, alambre, espira

| Medición | Uds. | Largo | Parcial |
|---|---|---|---|
| EXTRACCION |  |  |  |
| RAMAL CENTRAL | 1 | 9.6 | 9.600 |
| TRAMOS SALA GRUPAL | 1 | 14.36 | 14.360 |
|  | 1 | 3.83 | 3.830 |
| ASEOS Y LIMPIEZA | 1 | 1.4 | 1.400 |
|  | 1 | 2.65 | 2.650 |
|  | 1 | 0.33 | 0.330 |
| OFFICE | 1 | 6.17 | 6.170 |
| ZONA COMUN | 1 | 2.65 | 2.650 |
| VESTUARIOS | 2 | 0.25 | 0.500 |
| IMPULSION |  |  |  |
| SALA GRUPAL | 1 | 4.18 | 4.180 |
| Total |  |  | 45.67 |

**IVM041** ud EXTRACTOR EN LINEA SV-250H
2 ud × 710.13 = 1420.26
Suministro e instalación de Extractor en línea para conductos Sodeca SV-250/H acabado Anticorrosivo en resina de poliéster polimerizada libre de fosfato, con bajo nivel sonoro, aislante acústico fonoabsorbente. Diámetro de boca 250 mm, Caudal alto.

| Medición | Uds. | Parcial |
|---|---|---|
| TOTAL | 2 | 2.000 |
| Total |  | 2 |

**ICP021** ud DIFUSOR IMPULSION MADEL DCN+R3E+PFLEX+AA D=355mm
4 ud × 173.91 = 695.64
Suministro e instalación de DIFUSOR DE IMPULSION de características físicas y técnicas iguales o superiores a las de la marca MADEL modelo DCN+R3E+PFLEX+AA de 355 mm de diámetro o equivalente a aprobar por la Dirección Facultativam, con acabado anodizado plata mate, con regulador de caudal tipo mariposa y cuello de montaje para instalar en falso con conducto flexible, instalado, homologado, según normas UNE.
Incluso transporte, montaje, parte proporcional de accesorios tales como sellado de juntas, puente de montaje, marco, soportes, elementos de fijación y piezas especiales de remate de montaje, conexión a red de conductos, pequeño material auxiliar, pruebas de funcionamiento y puesta en servicio. Todo ello según normativa vigente. Medida la unidad totalmente instalada y funcionando.

| Medición | Uds. | Parcial |
|---|---|---|
| TOTAL | 4 | 4.000 |
| Total |  | 4 |

**ICR030** ud REJILLA IMPULSION MADEL AMT-AN SP CM(s) 400 x 300 (11/11/2025)
1 ud × 106.75 = 106.75
Suministro e instalación de REJILLA DE IMPULSION de características físicas y técnicas iguales o superiores a las de la marca MADEL modelo AMT-AN SP CM(S) de 400x300 mm o equivalente a aprobar por la Dirección Facultativa, de simple deflexión con aletas en aluminio blanco lacado y orientables individualmente y regulador de caudal de aletas opuestas construido en acero zincado lacado negro; instalada y homologada, según normas UNE.
Incluso transporte, montaje, parte proporcional de accesorios tales como sellado de juntas, puente de montaje, marco, soportes, elementos de fijación y piezas especiales de remate de montaje, conexión a red de conductos, pequeño material auxiliar, pruebas de funcionamiento y puesta en servicio. Todo ello según normativa vigente. Medida la unidad totalmente instalada y funcionando.

| Código | Descripción | Rendimiento | Precio | Importe |
|---|---|---|---|---|
| AMTAN | amt-an+sp 400x300 (material; 11/11/2025) | 1 | 65.216 | 65.22 |
| CM | cm (material; 11/11/2025) | 1 | 8.695 | 8.70 |
| MO | MANO DE OBRA | 1 | 14.492 | 14.49 |
| %CI | COSTES INDIRECTOS | 5 % | 88.41 | 4.42 |
| %BI | BENEFICIO INDUSTRIAL CONTRATISTA | 15 % | 92.83 | 13.92 |
|  | Total |  |  | 106.75 |

| Medición | Uds. | Parcial |
|---|---|---|
| SALA GRUPAL | 1 | 1.000 |
| Total |  | 1 |

**E23DRS0102** ud REJILLA INTERIOR VENTILACION (14/02/2008)
14 ud × 79.71 = 1115.94
Rejilla de aluminio extruido, anodizado color natural E6-C-0, con lamas horizontales regulables individualmente, dimension indicada por instalador, fijación mediante tornillos vistos, montada en conducto metálico rectangular. Incluso accesorios de montaje y elementos de fijación.

| Código | Ud | Descripción | Rendimiento | Precio |
|---|---|---|---|---|
| O01OB170 | h. | Oficial 1ª fontanero calefactor | 0 | 0 |
| P21RS0102 | ud | Rejilla (material; 19/12/2022) | 0 | 0 |

Claves: norma, horizontal, rejilla, impulsión, lámina, deflector, aluminio, extruido, homologado, fijación, simple, individual

| Medición | Uds. | Parcial |
|---|---|---|
| RECEPCION | 2 | 2.000 |
| SALA PRIVADA | 1 | 1.000 |
| VESTUARIOS | 2 | 2.000 |
| ZONA COMUN | 1 | 1.000 |
| OFFICE | 1 | 1.000 |
| DSITRIBUIDOR | 1 | 1.000 |
| ASEOS Y LIMPIEZA | 3 | 3.000 |
| SALA GRUPAL | 3 | 3.000 |
| Total |  | 14 |

**UDAIRXYSA6A** u UD EXT CLIMATIZACION DAIKIKN VRV RXYSA6A
1 u × 14492.47 = 14492.47

| Medición | Uds. | Parcial |
|---|---|---|
| CUBIERTA | 1 | 1.000 |
| Total |  | 1 |

**UDAIFBA71A9** u UD INT CLIMATIZACION DAIKIN FBA71A9 CONDUCTOS
1 u × 2876.76 = 2876.76
Unidad dual R410A/R32 interior de conductos de expansión directa marca Daikin, modelo FBA71A9, válida para montajes split bomba de calor, DC Inverter, con válvula de expansión en la unidad exterior, de dimensiones (AlxAnxPr) 245x1000x800 mm, dimensiones compactas que permiten una instalación flexible en falso techo. Capacidad frigorífica / calorífica nominal 6.800 / 7.500 W, peso 39 kg y nivel presión sonora en refrigeración / calefacción 29 / 29 dBA (caudal bajo). Conexiones tubería frigorífica Liq.3/8" y Gas 5/8". Conexión tubería drenaje 25 / 32 mm. Incorporan ventilador de regulación inverter, la presión estática del ventilador se ajusta automáticamente a la pérdida de carga real en los conductos. Ocho etapas de velocidad del ventilador, con caudales en refrigeración / calefacción (Alto-Medio-Bajo) 15-12,5-10,5 / 15-12,5-10,5 m3/min. Presión estática disponible (configurable por medio del control remoto) desde 30 a 150 Pa, que posibilita la utilización de amplia red de conductos para la distribución y difusión del aire. Control por microprocesador, Rearranque automático, control ON/OFF remoto opcional, señal de limpieza de filtro y filtro de aire de succión. Posibilidad de opcional de mando a distancia con cable o bien por infrarrojos (programación diaria o semanal). Incorpora función de ahorro de energía modo ventilador (sin enfriar o calentar) y Modo Home Leave Operation (modo fuera de casa). Incluye bomba de drenaje de serie. Posibilidad de selección automática de modo de funcionamiento (frío / calor / ventilación). Utiliza refrigerante ecológico R410A.

**UDAIRZASG71MV** u UD EXT CLIMATIZACION DAIKIN RZASG71MV1
1 u × 3673.84 = 3673.84
Unidad exterior de sistema partido bomba de calor marca Daikin, modelo RZASG71MV1, tipo DC Inverter, con compresor swing, y expansión mediante válvula de expansión electrónica. Nivel sonoro en refrigeración / calefacción 46 / 47 dBA. Dimensiones (AlxAnxPr) 770x900x320 mm, peso 60 kg, y alimentación monofásica 1x220V + T. Conexiones tubería frigorífica Liq.3/8" y Gas 5/8". Tratamiento anticorrosivo especial del intercambiador de calor. Caudal de aire refrigeración / calefacción nominal 56 / 50 m3/min, con dirección de descarga horizontal. Longitud máxima de tubería hasta unidad interior de 50 metros (70 metros equivalentes) y diferencia de nivel máximo con unidad interior de 30 metros. Utiliza refrigerante ecológico R410A.

| Medición | Parcial |
|---|---|
| CUBIERTA |  |
| Total | 1 |

**IBY115** u UD INT CLIMATIZACION DAIKIN FXZA50A CASSETTE TECHO
2 u × 3840.51 = 7681.02
Unidad interior de aire acondicionado, para sistema VRV-5 (Volumen de Refrigerante Variable), para gas R-32, de cassette de 4 vías, adaptable a panel modular para techo estándar de 600x600 mm, modelo FXZA50A "DAIKIN", alimentación monofásica (230V/50Hz), potencia frigorífica 5,6 kW (temperatura de bulbo seco del aire interior 27°C, temperatura de bulbo húmedo del aire interior 19°C, temperatura de bulbo seco del aire exterior 35°C), potencia calorífica 6,3 kW (temperatura de bulbo seco del aire interior 20°C, temperatura de bulbo seco del aire exterior 7°C), consumo eléctrico en refrigeración 92 W, consumo eléctrico en calefacción 86 W, presión sonora a velocidad baja 33 dBA, caudal de aire a velocidad alta 14,5 m³/min, de 260x575x575 mm (de perfil bajo), peso 18,5 kg, válvula de expansión electrónica, bomba de drenaje, bloque de terminales F1-F2 para cable de 2 hilos de transmisión y control (bus D-III Net) a unidad exterior, control por microprocesador, orientación vertical automática (distribución uniforme del aire), señal de limpieza de filtro y filtro de aire de succión, con posibilidad de cerrar una o dos vías de impulsión para facilitar la instalación en ángulos y pasillos; panel decorativo para unidad de aire acondicionado de cassette de 4 vías FXZQ-A, modelo BYFQ60C4W. Regulación: control remoto multifunción, modelo Madoka BRC1H52W. Incluso elementos para suspensión del techo.

| Medición | Uds. | Parcial |
|---|---|---|
| SALA GRUPAL | 2 | 2.000 |
| Total |  | 2 |

**IBY100** u UD INT CLIMATIZACION DAIKIN FXAA15A SPLIT PARED
1 u × 2101.41 = 2101.41

| Medición | Uds. | Parcial |
|---|---|---|
| SALA PRIVADA | 1 | 1.000 |
| Total |  | 1 |

## 11 ELECTRICIDAD E ILUMINACION (01/01/2010)
Importe: 31108.75

### 11.01 Electricidad e Iluminación (01/01/2010)
Importe: 30231.82

#### 11.01.01 Red de tierras (14/02/2024)
Importe: 123.19

**C07E120N** u PRUEBA RED DE TIERRAS EXISTENTE (14/02/2024)
1 u × 123.19 = 123.19
Comprobación y medida de la resistencia de puesta a tierra del edificio. La resistencia obtenida debe ser menor que los valores normativos, tal y como marca el REBT. En el caso de que la resistencia no esté dentro de los valores normativos, será responsabilidad del instalador conseguir un valor adecuado.

| Código | Ud | Descripción | Rendimiento | Precio |
|---|---|---|---|---|
| P32IE120N | u | Prueba de resistencia red de tierras existente (material; 14/02/2024) | 0 | 0 |

| Medición | Uds. | Parcial |
|---|---|---|
| General | 1 | 1.000 |
| Total |  | 1 |

#### 11.01.02 Instalaciones de enlace (01/01/2010)
Importe: 934.8

**E17BDT040** m DERIVACIÓN INDIVIDUAL TRIFÁSICA 5x16 mm2 (01/01/2010)
30 m × 31.16 = 934.80
Suministro y montaje de cableado de Derivación Individual (DI) de abastecimiento eléctrico, en sistema trifásico, formado por conductor multipolar de cobre aislado para una tensión nominal de 0,6/1kV de tipo RZ1-K (AS) Cca-s1b,d1,a1 de 4x16 + TT16 mm2 de sección, no propagador de la llama ni del incendio, con baja opacidad de humos y bajo índice de acidez de los gases de la combustión; instalado bajo tubo de PVC DN63mm. Comprende todos los trabajos, materiales y medios auxiliares necesarios para dejar la unidad completa, totalmente instalada, probada y en perfecto estado de funcionamiento, según Planos y demás Documentos de Proyecto, indicaciones de la D.F. y normativa vigente. Conforme a REBT, ITC-BT-15, NTE-IEB, UNE-HD 60364-1:2009 y UNE-HD 60364-1:2009/A11:2018. Cableado conforme UNE-EN 60332-1-2-3 y UNE 21123-4:2017. Materiales con marcado CE y Declaración de Prestaciones (CPR) según Reglamento Europeo (UE) 305/2011.

| Código | Ud | Descripción | Rendimiento | Precio |
|---|---|---|---|---|
| E00A0010 | h | Oficial 1ª electricista (mano de obra; 01/01/2010) | 0 | 0 |
| E00A0020 | h | Oficial 2ª electricista (mano de obra; 01/01/2010) | 0 | 0 |
| P15NCQ070b | m | Cable Cu 0,6/1kV RZ1-K (AS) Cca-s1b,d1,a1 - 5x16 mm2 (material; 06/02/2024) | 0 | 0 |
| %PM0200 | % | Pequeño Material (06/02/2024) | 0 % |  |

#### 11.01.03 Cuadros eléctricos (01/01/2010)
Importe: 4354.99

**E17CBO200** u CUADRO GENERAL BAJA TENSIÓN (CGBT) (01/01/2010)
1 u × 4354.99 = 4354.99
Suministro y montaje de Cuadro General de Baja Tensión (CGBT), formado por caja de distribución superficie con puerta y cerradura, envolvente de tipo modular, de conformidad con la norma UNE 61439 -1/-2/-3, clase de protección I, conexión a tierra, grado de protección IP43 e IK08. con capacidad para albergar toda la aparamenta reflejada en los esquemas unifilares mas una reserva de espacio del 25%. Capacidad total mínima para 90 módulos de 18mm. Dimensión del cuadro 600mm x 800mm (medidas aproximadas). La envolvente incluye cerradura con llave. Con perfil omega y embarrado de protección, y equipado según esquemas unifilares. Totalmente instalado; i/p.p. de conexiones, bornes, pletinas y rotulación. Conforme a REBT: ITC-BT-10, ITC-BT-17, ITC-BT-25 e ITC-BT-26.

| Código | Ud | Descripción | Rendimiento | Precio |
|---|---|---|---|---|
| E00A0010 | h | Oficial 1ª electricista | 0 | 0 |
| O01OB220 | h | Ayudante electricista (mano de obra; 10/02/2024) | 0 | 0 |
| P15FHM150N | u | Envolvente metálica (material; 13/02/2024) | 0 | 0 |
| P15FRSEUC01N | u | Aparamenta eléctrica segun Esquema Unifilar (material; 06/02/2024) | 0 | 0 |
| %PM02500250 | % | Pequeño Material (07/06/2024) | 0 % |  |

#### 11.01.04 Canalizaciones (01/01/2010)
Importe: 369.6

**E17NH063** m CANALIZACIÓN TUBO FLEXIBLE D=63 mm (01/01/2010)
30 m × 12.32 = 369.60
Suministro y montaje de Canalización de tubo flexible de PVC, de diámetro 63 mm. Instalado en falso techo, o sobre paramentos mediante soportes de tipo abrazadera separados cada 50 cm como máximo. Totalmente montado; i/p.p. de anclajes y accesorios. Conforme a REBT, ITC-BT-21 y NTE-IEB. Cableado conforme a los requisitos generales de las UNE-EN 61386-1:2008, UNE-EN 61386-1:2008/A1:2020 y UNE-EN 61386-1:2008 ERRATUM:2010 y particulares de las UNE-EN 61386-22:2005 y UNE-EN 61386-22:2005/A11:2011. Materiales con marcado CE y Declaración de Prestaciones (CPR) según Reglamento Europeo (UE) 305/2011.

| Código | Ud | Descripción | Rendimiento | Precio |
|---|---|---|---|---|
| E00A0010 | h | Oficial 1ª electricista | 0 | 0 |
| O01OB220 | h | Ayudante electricista | 0 | 0 |
| MN2624502490 | m | TUBO FLEXIBLE D=63 MM (material; 29/07/2024) | 0 | 0 |
| %PM0500 | % | Pequeño Material (06/02/2024) | 0 % |  |

#### 11.01.05 Circuitos interiores (01/01/2010)
Importe: 3102.25

**E01JBBA0010** m CIRCUITO MONOFASICO 2x1,5+TTx1,5 (07Z1-K) (01/01/2010)
140.8 m × 4.06 = 571.65
Suministro y montaje de circuito monofásico realizado con tubo PVC corrugado M 20, conductores de cobre flexible de 1,5 mm2, aislamiento 07Z1-K 750 V (clase de reacción al fuego mínima Cca-s1b,d1,a1 y libre de halógenos), en sistema monofásico (fase, neutro y tierra), incluido p./p. de cajas de registro, regletas de conexión y pequeño material. Comprende todos los trabajos, materiales y medios auxiliares necesarios para dejar la unidad completa, totalmente instalada, probada y en perfecto estado de funcionamiento, según Planos y demás Documentos de Proyecto, indicaciones de la D.F. y normativa vigente.

| Código | Ud | Descripción | Rendimiento | Precio |
|---|---|---|---|---|
| E00A0010 | h | Oficial 1ª electricista | 0 | 0 |
| E00A0020 | h | Oficial 2ª electricista | 0 | 0 |
| E00BA0010 | m | Cond.aisla. H07Z1-K 750 V 1,5 mm2 Cu (material; 19/06/2024) | 0 | 0 |
| E00C0020 | m | Tubo PVC corrugado DN20 (material; 30/08/2018) | 0 | 0 |
| %E00Y0010 | % | PEQUEÑO MATERIAL (21/02/2025) | 0 % |  |

| Medición | Uds. | Largo | Parcial |
|---|---|---|---|
|  | 1.1 | 128 | 140.800 |
| Total |  |  | 140.8 |

**E01JBBA0020** m CIRCUITO MONOFASICO 2x2,5+TTx2,5 (07Z1-K) (01/01/2010)
303.6 m × 5.07 = 1539.25
Suministro y montaje de circuito monofásico realizado con tubo PVC corrugado M 20, conductores de cobre flexible de 2,5 mm2, aislamiento 07Z1-K 750 V (clase de reacción al fuego mínima Cca-s1b,d1,a1 y libre de halógenos), en sistema monofásico (fase, neutro y tierra), incluido p./p. de cajas de registro, regletas de conexión y pequeño material. Comprende todos los trabajos, materiales y medios auxiliares necesarios para dejar la unidad completa, totalmente instalada, probada y en perfecto estado de funcionamiento, según Planos y demás Documentos de Proyecto, indicaciones de la D.F. y normativa vigente.

| Código | Ud | Descripción | Rendimiento | Precio |
|---|---|---|---|---|
| E00A0010 | h | Oficial 1ª electricista | 0 | 0 |
| E00A0020 | h | Oficial 2ª electricista | 0 | 0 |
| E00BA0020 | m | Cond. aisla. H07Z1-k 750 V 2,5 mm2 Cu (material; 19/06/2024) | 0 | 0 |
| E00C0020 | m | Tubo PVC corrugado DN20 | 0 | 0 |
| %E00Y0010 | % | Pequeño Material | 0 % |  |

| Medición | Uds. | Largo | Parcial |
|---|---|---|---|
|  | 1.1 | 276 | 303.600 |
| Total |  |  | 303.6 |

**E01JBDE0020** m CIRCUITO MONOFÁSICO 2x2,5+TTx2,5 (RZ1-K) (01/01/2010)
12.1 m × 5.43 = 65.70
Suministro y montaje de circuito monofásico realizado con tubo PVC corrugado M 25, conductores de cobre flexible de 2,5 mm2, aislamiento RZ1-K 0,6/1 KV (clase de reacción al fuego mínima Cca-s1b,d1,a1 y libre de halógenos), en sistema monofásico (fase, neutro y tierra), incluido p./p. de cajas de registro, regletas de conexión y pequeño material. Comprende todos los trabajos, materiales y medios auxiliares necesarios para dejar la unidad completa, totalmente instalada, probada y en perfecto estado de funcionamiento, según Planos y demás Documentos de Proyecto, indicaciones de la D.F. y normativa vigente.

| Código | Ud | Descripción | Rendimiento | Precio |
|---|---|---|---|---|
| E00A0010 | h | Oficial 1ª electricista | 0 | 0 |
| E00A0020 | h | Oficial 2ª electricista | 0 | 0 |
| E00BB0120 | m | Conductor multipolar 3x2,5 mm² 0,6/ 1 kV RZ1-K Cu (material; 19/06/2024) | 0 | 0 |
| %E00Y0010 | % | Pequeño Material | 0 % |  |

| Medición | Uds. | Largo | Parcial |
|---|---|---|---|
|  | 1.1 | 11 | 12.100 |
| Total |  |  | 12.1 |

**E01JBDH0040B** m CIRCUITO MONOFÁSICO 2x6+TTx6 (RZ1-K) (01/01/2010)
99 m × 9.35 = 925.65
Suministro y montaje de circuito monofásico realizado con tubo PVC corrugado M 32, conductores de cobre flexible de 6 mm2, aislamiento RZ1-K 0.6/1 kV (clase de reacción al fuego mínima Cca-s1b,d1,a1 y libre de halógenos), en sistema monofasico (fase, neutro y tierra), incluido p./p. de cajas de registro, regletas de conexion y pequeño material. Comprende todos los trabajos, materiales y medios auxiliares necesarios para dejar la unidad completa, totalmente instalada, probada y en perfecto estado de funcionamiento, segun Planos y demas Documentos de Proyecto, indicaciones de la D.F. y normativa vigente.

| Código | Ud | Descripción | Rendimiento | Precio |
|---|---|---|---|---|
| E00A0010 | h | Oficial 1ª electricista | 0 | 0 |
| E00A0020 | h | Oficial 2ª electricista | 0 | 0 |
| E00BB0140 | m | Conductor multipolar 5x6 mm² 0,6/ 1 kV RZ1-K Cu (material; 28/04/2025) | 0 | 0 |
| %E00Y0010 | % | Pequeño Material | 0 % |  |

| Medición | Uds. | Largo | Parcial |
|---|---|---|---|
|  | 1.1 | 45 | 49.500 |
|  | 1.1 | 45 | 49.500 |
| Total |  |  | 99 |

#### 11.01.06 Mecanismos (01/01/2010)
Importe: 6168.81

**E17MNB140** u BASE DE ENCHUFE 16A BJC IRIS BLANCO (01/01/2010)
24 u × 40.58 = 973.92
Suministro y montaje de base de enchufe con toma de tierra de 16A, de sistema Schuko universal, montaje empotrado, realizada con tubo PVC corrugado reforzado libre de halógenos M20 mm, cableado formado por conductores unipolares de cobre aislados para una tensión nominal de 450/750V de tipo H07Z1-K (AS) Cca-s1a,d1,a1 de 2,5 mm2 de sección, mecanismo de base de enchufe de 16A serie BJC IRIS en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| E00A0010 | h | Oficial 1ª electricista | 0 | 0 |
| O01OB220 | h | Ayudante electricista | 0 | 0 |
| P15UCH020 | m | Tubo flex. PVC corrug. reforz. M20 mm libre halógenos (material; 14/02/2024) | 0 | 0 |
| P15NG020 | m | Cable Cu 450/750V H07VZ1-K (AS) B2ca-s1a,d1,a1 - 1x2,5 mm2 (material; 14/02/2024) | 0 | 0 |
| P15GK050 | u | Caja mecanismo empotrar (material; 14/05/2024) | 0 | 0 |
| P15MAB010 | u | Marco individual mecanismo gama media (material; 14/05/2024) | 0 | 0 |
| P15MAB180 | u | Base de enchufe 16A gama media (material; 14/05/2024) | 0 | 0 |
| %PM01000100 | % | Pequeño Material (07/06/2024) | 0 % |  |

**E17MNB140N** u BASE DE ENCHUFE DOBLE 16A BJC IRIS BLANCO (01/01/2010)
8 u × 55.07 = 440.56
Suministro y montaje de base de enchufe doble con toma de tierra de 16A, de sistema Schuko universal, montaje empotrado, realizada con tubo PVC corrugado reforzado libre de halógenos M20 mm, cableado formado por conductores unipolares de cobre aislados para una tensión nominal de 450/750V de tipo H07Z1-K (AS) Cca-s1a,d1,a1 de 2,5 mm2 de sección, mecanismo de base de enchufe de 16A serie BJC IRIS en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| E00A0010 | h | Oficial 1ª electricista | 0 | 0 |
| O01OB220 | h | Ayudante electricista | 0 | 0 |
| P15UCH020 | m | Tubo flex. PVC corrug. reforz. M20 mm libre halógenos | 0 | 0 |
| P15NG020 | m | Cable Cu 450/750V H07VZ1-K (AS) B2ca-s1a,d1,a1 - 1x2,5 mm2 | 0 | 0 |
| P15GK050 | u | Caja mecanismo empotrar | 0 | 0 |
| P15MAB180 | u | Base de enchufe 16A gama media | 0 | 0 |
| P15MAB010D | u | Marco doble mecanismo gama media (material; 17/05/2024) | 0 | 0 |
| %PM01000100 | % | Pequeño Material | 0 % |  |

**E17MNB140N3** u BASE DE ENCHUFE TRIPLE 16A BJC IRIS BLANCO (01/01/2010)
4 u × 65.22 = 260.88
Suministro y montaje de base de enchufe triple con toma de tierra de 16A, de sistema Schuko universal, montaje empotrado en mueble, realizada con tubo PVC corrugado reforzado libre de halógenos M20 mm, cableado formado por conductores unipolares de cobre aislados para una tensión nominal de 450/750V de tipo H07Z1-K (AS) Cca-s1a,d1,a1 de 2,5 mm2 de sección, mecanismo de base de enchufe de 16A serie BJC IRIS en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| E00A0010 | h | Oficial 1ª electricista | 0 | 0 |
| O01OB220 | h | Ayudante electricista | 0 | 0 |
| P15UCH020 | m | Tubo flex. PVC corrug. reforz. M20 mm libre halógenos | 0 | 0 |
| P15NG020 | m | Cable Cu 450/750V H07VZ1-K (AS) B2ca-s1a,d1,a1 - 1x2,5 mm2 | 0 | 0 |
| P15GK050 | u | Caja mecanismo empotrar | 0 | 0 |
| P15MAB180 | u | Base de enchufe 16A gama media | 0 | 0 |
| P15MAB010D | u | Marco doble mecanismo gama media | 0 | 0 |
| %PM01000100 | % | Pequeño Material | 0 % |  |

**E17MNB140PMR** u KIT ALARMA ACCESIBLE ASEOS PMR (01/01/2010)
1 u × 594.19 = 594.19
Suministro y montaje de Kit completo de alarma para aseos accesibles PMR en locales de pública concurrencia. Totalmente montado e instalado; i/p.p. de caja de mecanismo universal con tornillos, mecanismos, cableado, tubo, conexiones y medios auxiliares (excepto elevación y/o transporte). Conforme a REBT: ITC-BT-19, ITC-BT-20, ITC-BT-21 e ITC-BT-25 a 27 o ITC-BT-28 (s/uso), a NTE-IEB y a norma UNE 20315-1-1:2017. Materiales con marcado CE y Declaración de Prestaciones (CPR) según Reglamento Europeo (UE) 305/2011.

| Código | Ud | Descripción | Rendimiento | Precio |
|---|---|---|---|---|
| E00A0010 | h | Oficial 1ª electricista | 0 | 0 |
| O01OB220 | h | Ayudante electricista | 0 | 0 |
| P15UCH020 | m | Tubo flex. PVC corrug. reforz. M20 mm libre halógenos | 0 | 0 |
| P15NG020 | m | Cable Cu 450/750V H07VZ1-K (AS) B2ca-s1a,d1,a1 - 1x2,5 mm2 | 0 | 0 |
| P15GK050 | u | Caja mecanismo empotrar | 0 | 0 |
| P15MAB010 | u | Marco individual mecanismo gama media | 0 | 0 |
| P15MAB180pmr | u | Kit alarma PMR (material; 14/05/2024) | 0 | 0 |
| %PM01000100 | % | Pequeño Material | 0 % |  |

**E17CEM080N** m PUNTO ALIMENTACIÓN A EQUIPO MONOFÁSICO 3x2,5 mm2 (AS) (01/01/2010)
7 m × 94.2 = 659.40
Suministro y montaje de punto alimentación a equipo formado por conductores unipolares de cobre aislados H07Z1-K (AS) 3x2,5 mm2, para una tensión nominal de 450/750 V, no propagadores del incendio y con emisión de humos y opacidad reducida, realizado con tubo PVC corrugado reforzado libre de halógenos M20 empotrado, en sistema monofásico (fase, neutro y protección), incluido p.p./ de cajas de registro y regletas de conexión. Instalación y conexionado conforme a REBT, a la NTE-IEB y a las UNE-HD 60364-1:2009 y UNE-HD 60364-1:2009/A11:2018. Circuito conforme a ITC-BT-28 en instalaciones en locales de pública concurrencia. Materiales con marcado CE y Declaración de Prestaciones (CPR) según Reglamento Europeo (UE) 305/2011.

| Código | Ud | Descripción | Rendimiento | Precio |
|---|---|---|---|---|
| E00A0010 | h | Oficial 1ª electricista | 0 | 0 |
| E00A0020 | h | Oficial 2ª electricista | 0 | 0 |
| P15UCH020 | m | Tubo flex. PVC corrug. reforz. M20 mm libre halógenos | 0 | 0 |
| P15NG020 | m | Cable Cu 450/750V H07VZ1-K (AS) B2ca-s1a,d1,a1 - 1x2,5 mm2 | 0 | 0 |
| %PM05000500 | % | Pequeño Material (07/06/2024) | 0 % |  |

**E17CEM080N6** m PUNTO ALIMENTACIÓN A EQUIPO MONOFÁSICO 3x6 mm2 (AS) (01/01/2010)
1 m × 130.43 = 130.43
Suministro y montaje de punto alimentación a equipo formado por conductores unipolares de cobre aislados RZ1-K (AS) 3x6 mm2, para una tensión nominal de 0,6/1 kV, no propagadores del incendio y con emisión de humos y opacidad reducida, realizado con tubo PVC corrugado reforzado libre de halógenos M32 empotrado, en sistema monofásico (fase, neutro y protección), incluido p.p./ de cajas de registro y regletas de conexión. Instalación y conexionado conforme a REBT, a la NTE-IEB y a las UNE-HD 60364-1:2009 y UNE-HD 60364-1:2009/A11:2018. Circuito conforme a ITC-BT-28 en instalaciones en locales de pública concurrencia. Materiales con marcado CE y Declaración de Prestaciones (CPR) según Reglamento Europeo (UE) 305/2011.

| Código | Ud | Descripción | Rendimiento | Precio |
|---|---|---|---|---|
| E00A0010 | h | Oficial 1ª electricista | 0 | 0 |
| E00A0020 | h | Oficial 2ª electricista | 0 | 0 |
| P15UCH02032 | m | Tubo flex. PVC corrug. reforz. M32 mm libre halógenos (material; 14/02/2024) | 0 | 0 |
| P15NG020b | m | Cable Cu 0.6/1kV RZ1-K (AS) C2ca-s1a,d1,a1 - 1x6 mm2 (material; 14/02/2024) | 0 | 0 |
| %PM05000500 | % | Pequeño Material | 0 % |  |

**E17CEM080N10** m PUNTO ALIMENTACIÓN A EQUIPO MONOFÁSICO 3x10 mm2 (AS) (01/01/2010)
1 m × 166.66 = 166.66
Suministro y montaje de punto alimentación a equipo formado por conductores unipolares de cobre aislados RZ1-K (AS) 3x10 mm2, para una tensión nominal de 0,6/1 kV, no propagadores del incendio y con emisión de humos y opacidad reducida, realizado con tubo PVC corrugado reforzado libre de halógenos M40 empotrado, en sistema monofásico (fase, neutro y protección), incluido p.p./ de cajas de registro y regletas de conexión. Instalación y conexionado conforme a REBT, a la NTE-IEB y a las UNE-HD 60364-1:2009 y UNE-HD 60364-1:2009/A11:2018. Circuito conforme a ITC-BT-28 en instalaciones en locales de pública concurrencia. Materiales con marcado CE y Declaración de Prestaciones (CPR) según Reglamento Europeo (UE) 305/2011.

| Código | Ud | Descripción | Rendimiento | Precio |
|---|---|---|---|---|
| E00A0010 | h | Oficial 1ª electricista | 0 | 0 |
| E00A0020 | h | Oficial 2ª electricista | 0 | 0 |
| P15UCH02040 | m | Tubo flex. PVC corrug. reforz. M40 mm libre halógenos (material; 14/02/2024) | 0 | 0 |
| P15NG02010 | m | Cable Cu 0.6/1kV RZ1-K (AS) C2ca-s1a,d1,a1 - 1x10 mm2 (material; 14/02/2024) | 0 | 0 |
| %PM05000500 | % | Pequeño Material | 0 % |  |

**E17MNB010** u PUNTO LUZ SENCILLO BJC IRIS BLANCO (01/01/2010)
15 u × 38.41 = 576.15
Suministro y montaje de Punto de luz sencillo unipolar, realizado con tubo PVC corrugado reforzado libre de halógenos M20 mm, cableado formado por conductores unipolares de cobre aislados para una tensión nominal de 450/750V de tipo H07Z1-K (AS) Cca-s1a,d1,a1 de 1,5 mm2 de sección, y mecanismo de interruptor unipolar, serie BJC IRIS en acabado color blanco. Marca y modelo a aprobar por la propiedad o equipo de interiorismo. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0 | 0 |
| O01OB220 | h | Ayudante electricista | 0 | 0 |
| P15UCH010 | m | Tubo flex. PVC corrug. reforz. M16 mm libre halógenos (material; 12/05/2024) | 0 | 0 |
| P15NG010 | m | Cable Cu 450/750V H07VZ1-K (AS) B2ca-s1b,d1,a1 - 1x1,5 mm2 (material; 17/05/2024) | 0 | 0 |
| P15GK050 | u | Caja mecanismo empotrar | 0 | 0 |
| P15MAB010 | u | Marco individual mecanismo gama media | 0 | 0 |
| P15MAB050 | u | Interruptor / conmutador gama básica (material; 13/05/2024) | 0 | 0 |
| %PM01000100 | % | Pequeño Material | 0 % |  |

**E17MNB010C** u PUNTO LUZ CONMUTADO BJC IRIS BLANCO (01/01/2010)
1 u × 69.56 = 69.56
Suministro y montaje de Punto de luz conmutado unipolar, realizado con tubo PVC corrugado reforzado libre de halógenos M20 mm, cableado formado por conductores unipolares de cobre aislados para una tensión nominal de 450/750V de tipo H07Z1-K (AS) Cca-s1a,d1,a1 de 1,5 mm2 de sección y dos mecanismos de interruptor unipolar de conmutación, serie BJC IRIS en acabado color blanco. Marca y modelo a aprobar por la propiedad o equipo de interiorismo. Totalmente montado e instalado; i/p.p. de cajas de mecanismos universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0 | 0 |
| O01OB220 | h | Ayudante electricista | 0 | 0 |
| P15UCH010 | m | Tubo flex. PVC corrug. reforz. M16 mm libre halógenos | 0 | 0 |
| P15NG010 | m | Cable Cu 450/750V H07VZ1-K (AS) B2ca-s1b,d1,a1 - 1x1,5 mm2 | 0 | 0 |
| P15GK050 | u | Caja mecanismo empotrar | 0 | 0 |
| P15MAB010 | u | Marco individual mecanismo gama media | 0 | 0 |
| P15MAB050 | u | Interruptor / conmutador gama básica | 0 | 0 |
| %PM01000100 | % | Pequeño Material | 0 % |  |

**E17MAA005** u PUNTO LUZ ADICIONAL (01/01/2010)
34 u × 36.23 = 1231.82
Suministro y montaje de Punto de luz adicional, realizado con tubo PVC corrugado reforzado libre de halógenos M20 mm, y cableado formado por conductores unipolares de cobre aislados para una tensión nominal de 450/750V de tipo H07Z1-K (AS) Cca-s1a,d1,a1 de 1,5 mm2 de sección, sin mecanismo. Totalmente montado e instalado; i/p.p. de caja de conexiones y medios auxiliares (excepto elevación y/o transporte). Conforme a REBT: ITC-BT-19, ITC-BT-20, ITC-BT-21 e ITC-BT-25 a 27 o ITC-BT-28 (s/uso), NTE-IEB y normas UNE-EN 60669-1:2018 y UNE-EN 60669-1:2018/AC:2020-02. Materiales con marcado CE y Declaración de Prestaciones (CPR) según Reglamento Europeo (UE) 305/2011.

| Código | Ud | Descripción | Rendimiento | Precio |
|---|---|---|---|---|
| E00A0010 | h | Oficial 1ª electricista | 0 | 0 |
| O01OB220 | h | Ayudante electricista | 0 | 0 |
| P15UCH010 | m | Tubo flex. PVC corrug. reforz. M16 mm libre halógenos | 0 | 0 |
| P15NG010 | m | Cable Cu 450/750V H07VZ1-K (AS) B2ca-s1b,d1,a1 - 1x1,5 mm2 | 0 | 0 |
| %PM01000100 | % | Pequeño Material | 0 % |  |

**E17MNB010EM** u PUNTO LUZ EMERGENCIA (01/01/2010)
15 u × 43.48 = 652.20
Suministro y montaje de Punto de luz sencillo unipolar, realizado con tubo PVC corrugado reforzado libre de halógenos M20 mm, cableado formado por conductores unipolares de cobre aislados para una tensión nominal de 450/750V de tipo H07Z1-K (AS) Cca-s1a,d1,a1 de 1,5 mm2 de sección. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0 | 0 |
| O01OB220 | h | Ayudante electricista | 0 | 0 |
| P15UCH010 | m | Tubo flex. PVC corrug. reforz. M16 mm libre halógenos | 0 | 0 |
| P15NG010 | m | Cable Cu 450/750V H07VZ1-K (AS) B2ca-s1b,d1,a1 - 1x1,5 mm2 | 0 | 0 |
| %PM01000100 | % | Pequeño Material | 0 % |  |

**E17MNB0PL** u PULSADOR APERTURA PUERTA BJC IRIS BLANCO (01/01/2010)
1 u × 65.22 = 65.22
Suministro y montaje de punto para pulsador para apertura remota de puerta sencillo unipolar, realizado con tubo PVC corrugado reforzado libre de halógenos M20 mm, cableado formado por conductores unipolares de cobre aislados para una tensión nominal de 450/750V de tipo H07Z1-K (AS) Cca-s1a,d1,a1 de 2,5 mm2 de sección, y mecanismo de pulsador unipolar, serie BJC IRIS en acabado color blanco. Marca y modelo a aprobar por la propiedad o equipo de interiorismo. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0 | 0 |
| O01OB220 | h | Ayudante electricista | 0 | 0 |
| P15UCH010 | m | Tubo flex. PVC corrug. reforz. M16 mm libre halógenos | 0 | 0 |
| P15NG010 | m | Cable Cu 450/750V H07VZ1-K (AS) B2ca-s1b,d1,a1 - 1x1,5 mm2 | 0 | 0 |
| P15GK050 | u | Caja mecanismo empotrar | 0 | 0 |
| P15MAB010 | u | Marco individual mecanismo gama media | 0 | 0 |
| P15MAB050 | u | Interruptor / conmutador gama básica | 0 | 0 |
| %PM01000100 | % | Pequeño Material | 0 % |  |

**E28RDV190LM** u DETECTOR DE PRESENCIA ASEOS (17/05/2024)
2 u × 173.91 = 347.82
Suministro y montaje de Detector de presencia de techo por infrarrojos, para instalación en aseos. Tensión 230 Vca, 50/60 Hz, capacidad de corte 10A, Ángulo de cobertura 360º, Alcance aproximado 2 a 6 m y altura 2,4 m, señal acústica de 6 segundos a 12 minutos. Materiales con marcado CE y DdP (Declaración de prestaciones) según Reglamento (UE) 305/2011. Totalmente montado e instalado; i/p.p. de caja de mecanismo universal con tornillos, conexiones y medios auxiliares (excepto elevación y/o transporte). Conforme a REBT: ITC-BT-19, ITC-BT-20, ITC-BT-21 e ITC-BT-25 a 27 o ITC-BT-28 (s/uso), a NTE-IEB y a norma UNE 20315-1-1:2017. Materiales con marcado CE y Declaración de Prestaciones (CPR) según Reglamento Europeo (UE) 305/2011.

| Código | Ud | Descripción | Rendimiento | Precio |
|---|---|---|---|---|
| P37RD360 | u | Detector presencia de techo (material; 17/05/2024) | 0 | 0 |

#### 11.01.07 Iluminación normal (01/01/2010)
Importe: 11011.53

**E18IDF350MS31** u FOCO LED ORIENTABLE 20W 3000K 24V IP20 (01/01/2010)
9 u × 86.95 = 782.55
Suministro y montaje de foco LED orientable 20W 3000K 24V IP20 24º. Material aluminio. Según proyecto específico de iluminación e interiorismo. Marca y modelo a aprobar por la propiedad o equipo de interiorismo. Con marcado CE según Reglamento (UE) 305/2011. Instalado incluyendo accesorios de montaje, fuente de alimentación (si necesita), lámpara, LEDs, medios auxiliares, replanteo y conexionado, conforme al CTE DB-HE-3, CTE DB-SUA-4 y NTE-IEI.

| Código | Ud | Descripción | Rendimiento | Precio |
|---|---|---|---|---|
| E00A0010 | h | Oficial 1ª electricista | 0 | 0 |
| P16BN14MS311 | u | FOCO LED ORIENTABLE 20W 3000K 24V IP20 (material; 17/05/2024) | 0 | 0 |
| P01DW090 | u | Pequeño material (material; 17/05/2024) | 0 | 0 |

**E18IDF350MS32** u FOCO LED ORIENTABLE 12W 3000K 24V IP20 (01/01/2010)
20 u × 79.71 = 1594.20
Suministro y montaje de foco LED orientable 12W 3000K 24V IP20 24º. Material aluminio. Según proyecto específico de iluminación e interiorismo. Marca y modelo a aprobar por la propiedad o equipo de interiorismo. Con marcado CE según Reglamento (UE) 305/2011. Instalado incluyendo accesorios de montaje, fuente de alimentación (si necesita), lámpara, LEDs, medios auxiliares, replanteo y conexionado, conforme al CTE DB-HE-3, CTE DB-SUA-4 y NTE-IEI.

| Código | Ud | Descripción | Rendimiento | Precio |
|---|---|---|---|---|
| E00A0010 | h | Oficial 1ª electricista | 0 | 0 |
| P16BN140bNMS3 | u | FOCO LED ORIENTABLE 12W 3000K 24V IP20 (material; 17/05/2024) | 0 | 0 |
| P01DW090 | u | Pequeño material | 0 | 0 |

**E18IDF350MS33** u FOCO LED FIJO 10W 3000K 24V IP20 (01/01/2010)
21 u × 55.07 = 1156.47
Suministro y montaje de foco LED fijo 10W 3000K 24V IP20 38º. Material aluminio. Según proyecto específico de iluminación e interiorismo. Marca y modelo a aprobar por la propiedad o equipo de interiorismo. Con marcado CE según Reglamento (UE) 305/2011. Instalado incluyendo accesorios de montaje, fuente de alimentación (si necesita), lámpara, LEDs, medios auxiliares, replanteo y conexionado, conforme al CTE DB-HE-3, CTE DB-SUA-4 y NTE-IEI.

| Código | Ud | Descripción | Rendimiento | Precio |
|---|---|---|---|---|
| E00A0010 | h | Oficial 1ª electricista | 0 | 0 |
| P16BN14MS313 | u | FOCO LED FIJO 10W 3000K 24V IP20 (material; 17/05/2024) | 0 | 0 |
| P01DW090 | u | Pequeño material | 0 | 0 |

**ILUNOR00MS39** m TIRA LED 14W/M 24V IP20 3000K + PERFIL + DIFUSOR. (01/01/2010)
57 m × 57.97 = 3304.29
Suministro y montaje de tira LED 14W/M 24V IP20 3000K con perfil y difusor. Según proyecto específico de iluminación e interiorismo. Marca y modelo a aprobar por la propiedad o equipo de interiorismo. Con marcado CE según Reglamento (UE) 305/2011. Instalado incluyendo accesorios de montaje, perfil, tira LED, difusor, tapas finales, clips, medios auxiliares, replanteo y conexionado, conforme al CTE DB-HE-3, CTE DB-SUA-4 y NTE-IEI.

| Código | Ud | Descripción | Rendimiento | Precio |
|---|---|---|---|---|
| E00A0010 | h | Oficial 1ª electricista | 0 | 0 |
| ELILU00MS399 | m | TIRA LED 14W/M 24V IP20 3000K + PERFIL + DIFUSOR. (material; 11/09/2018) | 0 | 0 |
| P01DW090 | u | Pequeño material | 0 | 0 |

**ILUNOR00MS40B** m TIRA LED 14W/M 24V IP20 RGB + TELECOMANDO + PERFIL + DIFUSOR (01/01/2010)
46 m × 65.22 = 3000.12
Suministro y montaje de tira LED 14W/M 24V IP20 RGB con telecomando, perfil y difusor. Según proyecto específico de iluminación e interiorismo. Marca y modelo a aprobar por la propiedad o equipo de interiorismo. Con marcado CE según Reglamento (UE) 305/2011. Instalado incluyendo accesorios de montaje, telecomando, perfil, tira LED, difusor, tapas finales, clips, medios auxiliares, replanteo y conexionado, conforme al CTE DB-HE-3, CTE DB-SUA-4 y NTE-IEI.

| Código | Ud | Descripción | Rendimiento | Precio |
|---|---|---|---|---|
| E00A0010 | h | Oficial 1ª electricista | 0 | 0 |
| ELILU00MS399b | m | TIRA LED 14W/M 24V IP20 RBG + TELECOMANDO + PERFIL + DIFUSOR (material; 11/09/2018) | 0 | 0 |
| P01DW090 | u | Pequeño material | 0 | 0 |

**E18IDF350MSF1** u FUENTE DE ALIMENTACIÓN LÍNEAS LED A 24V 350W (01/01/2010)
2 u × 115.94 = 231.88
Suministro y montaje de fuente de alimentación líneas LED a 24V 350W. Según proyecto específico de iluminación e interiorismo. Marca y modelo a aprobar por la propiedad o equipo de interiorismo. Con marcado CE según Reglamento (UE) 305/2011. Instalado incluyendo accesorios de montaje, medios auxiliares, replanteo y conexionado, conforme al CTE DB-HE-3, CTE DB-SUA-4 y NTE-IEI.

| Código | Ud | Descripción | Rendimiento | Precio |
|---|---|---|---|---|
| E00A0010 | h | Oficial 1ª electricista | 0 | 0 |
| P16BN140MS3F1 | u | Fuente de alimentación 24V 350W (material; 17/05/2024) | 0 | 0 |
| P01DW090 | u | Pequeño material | 0 | 0 |

| Código | Ud | Descripción | Cantidad | Precio | Importe |
|---|---|---|---|---|---|
| E18IDF350MSF1 | u | FUENTE DE ALIMENTACIÓN LÍNEAS LED A 24V 350W | 1 | 115.94 | 115.94 |
| E18IDF350MSF1 | u | FUENTE DE ALIMENTACIÓN LÍNEAS LED A 24V 350W | 1 | 115.94 | 115.94 |
| E18IDF350MSF1 | u | FUENTE DE ALIMENTACIÓN LÍNEAS LED A 24V 350W | 3 | 115.94 | 347.82 |
| E18IDF350MSF1 | u | FUENTE DE ALIMENTACIÓN LÍNEAS LED A 24V 350W | 2 | 115.94 | 231.88 |

**E18IDF350MSFM** u MANDO DIM CCT RGB 1 ZONA (01/01/2010)
2 u × 65.22 = 130.44
Suministro y montaje de fMando DIM CCT RGB 1 zona. Según proyecto específico de iluminación e interiorismo. Marca y modelo a aprobar por la propiedad o equipo de interiorismo. Con marcado CE según Reglamento (UE) 305/2011. Instalado incluyendo accesorios de montaje, medios auxiliares, replanteo y conexionado, conforme al CTE DB-HE-3, CTE DB-SUA-4 y NTE-IEI.

| Código | Ud | Descripción | Rendimiento | Precio |
|---|---|---|---|---|
| E00A0010 | h | Oficial 1ª electricista | 0 | 0 |
| P16BN140MS3MD | u | Mando DIM CCT RGB 1 zona (material; 17/05/2024) | 0 | 0 |
| P01DW090 | u | Pequeño material | 0 | 0 |

#### 11.01.08 Iluminación de emergencia (01/01/2010)
Importe: 1847.85

**E18GIS055** u LUMINARIA EMERGENCIA AUTOTEST CIRCULAR LED 200LM (01/01/2010)
15 u × 123.19 = 1847.85
Suministro y montaje de luminaria de emergencia, circular empotrada, para iluminación antipánico tipo NORMALUX VIA R o equivalente técnico, carcasa de material autoextinguible y difusor opal, grado de protección IP42 - IK 07 / Clase II, según UNE-EN 60598, UNE-EN 60529 y UNE-EN 50102; equipado con LEDs de 200 lm, piloto testigo de carga LED verde, con 1 hora de autonomía, batería Ni-MH de bajo impacto medioambiental, fuente conmutada de bajo consumo. Equipo AUTOTEST. Marca y modelo a aprobar por la propiedad o equipo de interiorismo. Luminaria conforme a los requisitos generales de la UNE-EN 60598 Parte 1 y particulares de la parte 2-22 de la misma norma y lámparas conforme a la UNE-EN 20062:1993; ambas con marcado CE según Reglamento (UE) 305/2011. Instalada, incluyendo replanteo, accesorios de anclaje y conexionado, conforme al CTE DB-HE-3, CTE DB-SUA-4 y NTE-IEI.

| Código | Ud | Descripción | Rendimiento | Precio |
|---|---|---|---|---|
| E00A0010 | h | Oficial 1ª electricista | 0 | 0 |
| O01OB220 | h | Ayudante electricista | 0 | 0 |
| P16EAL050 | u | Bloque autónomo emergencia LED 200 lm (material; 17/05/2024) | 0 | 0 |
| %PM0050 | % | Pequeño Material (17/05/2024) | 0 % |  |

#### 11.01.09 Pruebas y puesta en marcha (01/01/2010)
Importe: 1253.6

**C07E140N** u DOCUMENTACIÓN AS-BUILT (14/02/2024)
1 u × 695.64 = 695.64
Realización de documentación AS-BUILT de las instalaciones ejecutadas. Se deberá entregar los planos actualizados con las modificaciones que se hayan hecho en la fase de obra.

| Código | Ud | Descripción | Rendimiento | Precio |
|---|---|---|---|---|
| P32IE135Nb | u | Documentación AS-BUILT (material; 14/02/2024) | 0 | 0 |

| Medición | Uds. | Parcial |
|---|---|---|
| General | 1 | 1.000 |
| Total |  | 1 |

**C07E130N** u PRUEBAS Y PUESTA EN MARCHA DE LA INSTALACIÓN (01/01/2010)
1 u × 557.96 = 557.96
Realización de pruebas de funcionamiento de la instalación eléctrica.

| Código | Ud | Descripción | Rendimiento | Precio |
|---|---|---|---|---|
| E00A0010 | h | Oficial 1ª electricista | 0 | 0 |
| E00A0020 | h | Oficial 2ª electricista | 0 | 0 |
| P32IE130N | u | Puesta en marcha de la instalación (material; 14/02/2024) | 0 | 0 |

| Medición | Uds. | Parcial |
|---|---|---|
| General | 1 | 1.000 |
| Total |  | 1 |

#### 11.01.10 Tramitaciones, legalizaciones e inspecciones (12/05/2024)
Importe: 1065.2

**E17V010** u BOLETÍN INST. BAJA TENSIÓN CON PROYECTO (12/05/2024)
1 u × 1065.2 = 1065.20
Boletín realizado por instalador autorizado, de una instalación de baja tensión en la que se requiere proyecto eléctrico; según REBT, ITC-BT-04. Se ofertará unicamente el certificado de la instalación.

| Código | Ud | Descripción | Rendimiento | Precio |
|---|---|---|---|---|
| P15T010 | u | Boletín y legalización instal. eléctrica baja tensión sin proyec (material; 12/05/2024) | 0 | 0 |

| Medición | Uds. | Parcial |
|---|---|---|
| General | 1 | 1.000 |
| Total |  | 1 |

### 11.02 Cableado estructurado (CE) (10/10/2018)
Importe: 876.93

#### 11.02.01 Equipamiento CE (06/02/2024)
Importe: 449.4

**IAF070** m CABLE PARES DE COBRE UTP CAT. 6A (29/10/2025)
60 m × 2.9 = 174.00
Suministro y montaje de cable rígido U/UTP no propagador de la llama de 4 pares trenzados de cobre UTP, categoría 6A, reacción al fuego clase Dca-s2,d2,a2 según UNE-EN 50575, con conductor unifilar de cobre, aislamiento de polietileno y vaina exterior de poliolefina termoplástica LSFH libre de halógenos, con baja emisión de humos y gases corrosivos, de 6,2 mm de diámetro. Incluso accesorios y elementos de sujeción.
Incluye: Tendido de cables.
Criterio de medición de proyecto: Longitud medida según documentación gráfica de Proyecto.
Criterio de medición de obra: Se medirá la longitud realmente ejecutada según especificaciones de Proyecto.

| Código | Ud | Descripción | Rendimiento | Precio |
|---|---|---|---|---|
| mt40cpt010c | m | Cable rígido U/UTP no propagador de la llama de 4 pares trenzado (material; 29/10/2025) | 0 | 0 |
| mo001 | h | Oficial 1ª instalador de telecomunicaciones. (mano de obra; 29/10/2025) | 0 | 0 |
| mo056 | h | Ayudante instalador de telecomunicaciones. (mano de obra; 29/10/2025) | 0 | 0 |
| %0200 | % | Medios auxiliares (29/10/2025) | 0 % |  |

| Medición | Uds. | Largo | Parcial |
|---|---|---|---|
|  | 2 | 10 | 20.000 |
|  | 2 | 20 | 40.000 |
| Total |  |  | 60 |

**IAF090** u TOMA DE USUARIO RJ45 CAT. 6A (29/10/2025)
4 u × 47.1 = 188.40
Suministro y montaje de Toma simple con conector tipo RJ-45 de 8 contactos, categoría 6A, incluyendo conector, mecanismo, marco y embellecedor. Instalación en mueble.
Totalmente montado e instalado; i/p.p. de caja de mecanismo universal con tornillos, conexiones y medios auxiliares (excepto elevación y/o transporte)

| Código | Ud | Descripción | Rendimiento | Precio |
|---|---|---|---|---|
| mt40dpt060a | u | Toma simple con conector tipo RJ-45 de 8 contactos, categoría 6, (material; 29/10/2025) | 0 | 0 |
| mo001 | h | Oficial 1ª instalador de telecomunicaciones. | 0 | 0 |
| %0200 | % | Medios auxiliares | 0 % |  |

**E17NH020** m CANALIZACIÓN TUBO FLEXIBLE CABLEADO TELECOMUNICACIONES D20 mm (06/02/2024)
20 m × 4.35 = 87.00
Suministro y montaje de canalización para cableado estructurado de tubo flexible de PVC, de diámetro 20 mm . Instalado en falso techo, suelo, o sobre paramentos mediante soportes de tipo abrazadera separados cada 50 cm como máximo. Totalmente montado; i/p.p. de anclajes y accesorios. Conforme a REBT, ITC-BT-21 y NTE-IEB. Cableado conforme a los requisitos generales de las UNE-EN 61386-1:2008, UNE-EN 61386-1:2008/A1:2020 y UNE-EN 61386-1:2008 ERRATUM:2010 y particulares de las UNE-EN 61386-22:2005 y UNE-EN 61386-22:2005/A11:2011. Materiales con marcado CE y Declaración de Prestaciones (CPR) según Reglamento Europeo (UE) 305/2011.

| Código | Ud | Descripción | Rendimiento | Precio |
|---|---|---|---|---|
| O01OB200 | h | Oficial 1ª electricista (mano de obra; 17/05/2024) | 0 | 0 |
| O01OB220 | h | Ayudante electricista | 0 | 0 |
| MN2624502420 | m | TUBO FLEXIBLE D=20 MM (material; 29/07/2024) | 0 | 0 |
| %PM0500 | % | Pequeño Material | 0 % |  |

#### 11.02.02 Pruebas y puesta en marcha (10/10/2018)
Importe: 427.53

**C09I210N** u CERTIFICACIÓN CABLEADO ESTRUCTURADO (10/10/2018)
4 u × 57.97 = 231.88
Certificación de tomas RJ45, Categoría 6A según normativa ISO 11801 Clase E. La certificación se realizará mediante equipo homologado y se deberá de incluir en la documentación AS-BUILT el certificado emitido sin incidencias.

| Código | Ud | Descripción | Rendimiento | Precio |
|---|---|---|---|---|
| O01OB222 | h. | Oficial 1ª Instalador telecomunicación (mano de obra; 17/09/2024) | 0 | 0 |
| O01OB224 | h | Ayudante instalador telecomunicación (mano de obra; 10/10/2018) | 0 | 0 |

**C07E130TC** u PRUEBAS Y PUESTA EN MARCHA DE LA INSTALACIÓN TELECO (14/02/2024)
1 u × 195.65 = 195.65
Realización de pruebas de funcionamiento de la instalación de telecomunicaciones

| Código | Ud | Descripción | Rendimiento | Precio |
|---|---|---|---|---|
| O01OB200 | h | Oficial 1ª electricista | 0 | 0 |
| O01OB210 | h | Oficial 2ª electricista (mano de obra; 17/05/2024) | 0 | 0 |
| P32IE130N | u | Puesta en marcha de la instalación | 0 | 0 |

## 12 TELECOMUNICACIONES (10/10/2018)
Importe: 1413.43

### 12.01 Equipamiento CE (06/02/2024)
Importe: 985.9

**IAF070** m CABLE PARES DE COBRE UTP CAT. 6A
110 m × 2.9 = 319.00

| Medición | Uds. | Largo | Parcial |
|---|---|---|---|
|  | 2 | 10 | 20.000 |
|  | 2 | 45 | 90.000 |
| Total |  |  | 110 |

**IAF090** u TOMA DE USUARIO RJ45 CAT. 6A
4 u × 47.1 = 188.40

**E17NH020** m CANALIZACIÓN TUBO FLEXIBLE CABLEADO TELECOMUNICACIONES D20 mm
110 m × 4.35 = 478.50

### 12.02 Pruebas y puesta en marcha (10/10/2018)
Importe: 427.53

**C09I210N** u CERTIFICACIÓN CABLEADO ESTRUCTURADO
4 u × 57.97 = 231.88

**C07E130TC** u PRUEBAS Y PUESTA EN MARCHA DE LA INSTALACIÓN TELECO
1 u × 195.65 = 195.65

## 13 FONTANERIA (24/07/2021)
Importe: 5912.83

**13.01** ud PUNTO CONSUMO F-C LAVABO (03/07/2026)
2 ud × 246.37 = 492.74
Instalación de fontanería para un lavabo, realizada con tubería multicapa UPONOR UNIPIPE PERT-AL-PERT o similar para la red de agua fría y caliente, utilizando el sistema UPONOR M-Fitting para su conexión, con tubería de PVC serie C de diámetro 32 mm. para la red de desagüe y bote sifónico individual, totalmente terminada según CTE/ DB-HS 4 suministro de agua, sin incluir los aparatos sanitarios ni grifería.
Claves: termostato, llave, válvula, termo, eléctrico, control, termómetro, exterior, seguridad, regulación, corte, latiguillo, conexión

| Medición | Uds. | Parcial |
|---|---|---|
| ASEOS | 2 | 2.000 |
| Total |  | 2 |

**13.02** ud PUNTO CONSUMO F-C DUCHA (03/07/2026)
2 ud × 246.37 = 492.74
Instalación de fontanería para ducha, realizada con tubería multicapa UPONOR UNIPIPE PERT-AL-PERT o similar para la red de agua fría y caliente, utilizando el sistema UPONOR M-Fitting para su conexión, con tubería de PVC serie C de diámetro 32 mm. para la red de desagüe y bote sifónico individual, totalmente terminada según CTE/ DB-HS 4 suministro de agua, sin incluir los aparatos sanitarios ni grifería.
Claves: termostato, llave, válvula, termo, eléctrico, control, termómetro, exterior, seguridad, regulación, corte, latiguillo, conexión

| Medición | Uds. | Parcial |
|---|---|---|
| TOTAL | 2 | 2.000 |
| Total |  | 2 |

**13.03** ud PUNTO CONSUMO FRIO INODORO
3 ud × 137.68 = 413.04
Instalación de fontanería para un inodoro, o vertedero realizada con tubería multicapa UPONOR UNIPIPE PERT-AL-PERT o similar para la red de agua fría, utilizando el sistema UPONOR M-Fitting para su conexión, con p.p de bajante de PVC serie C de diámetro 110 mm. y manguetón de enlace para inodoro, totalmente terminada según CTE/ DB-HS 4 suministro de agua, sin incluir los aparatos sanitarios ni grifería.
Claves: termostato, llave, válvula, termo, eléctrico, control, termómetro, exterior, seguridad, regulación, corte, latiguillo, conexión

| Medición | Uds. | Parcial |
|---|---|---|
| TOTAL | 3 | 3.000 |
| Total |  | 3 |

**13.04** ud PUNTO CONSUMO FRIO FUENTE
1 ud × 137.68 = 137.68
Instalación de fontanería para grifo, realizada con tubería multicapa UPONOR UNIPIPE PERT-AL-PERT o similar para la red de agua fría, utilizando el sistema UPONOR M-Fitting para su conexión, con p.p de bajante de PVC serie C de diámetro 110 mm. y manguetón de enlace para inodoro, totalmente terminada según CTE/ DB-HS 4 suministro de agua, sin incluir los aparatos sanitarios ni grifería.
Claves: termostato, llave, válvula, termo, eléctrico, control, termómetro, exterior, seguridad, regulación, corte, latiguillo, conexión

**13.05** ud LLAVE DE PASO CROMADA
16 ud × 38.41 = 614.56
Llave empotrar de paso recta, cromada de 1/2", totalmente instalada.
Claves: termostato, llave, válvula, termo, eléctrico, control, termómetro, exterior, seguridad, regulación, corte, latiguillo, conexión

| Medición | Uds. | Parcial |
|---|---|---|
| TOTAL | 16 | 16.000 |
| Total |  | 16 |

**13.06** m TUBERÍA MULTICAPA BARRA PERT-AL-PERT D=20 mm
71.56 m × 42.75 = 3059.19
Tubería multicapa rígida, de 20x2,25 mm. Compuesta por capa exterior de polietileno resistente a la temperatura (PERT), capa intermedia de aluminio (Al) y capa interior de polietileno resistente a la temperatura (PERT), conforme UNE-EN ISO 21003-2:2009/A1:2011; para tuberías de distribución e interiores, de agua fría y/o ACS. Totalmente montada, i/ p.p. de piezas especiales (codos, manguitos, etc.), protección de tubo corrugado de polipropileno (azul/rojo) y p.p. de medios auxiliares. Conforme a CTE DB-HS-4. Materiales con marcado CE y DdP (Declaración de Prestaciones) según Reglamento (UE) 305/2011. Medida la longitud ejecutada.

| Medición | Uds. | Largo | Parcial |
|---|---|---|---|
| AF |  |  |  |
| RAMAL CENTRAL | 1 | 11.47 | 11.470 |
| ASEO VESTUARIO ACCESIBLE | 1 | 3.93 | 3.930 |
| VERTICALES | 4 | 3 | 12.000 |
| ASEO 02 | 1 | 2.13 | 2.130 |
| VERTICALES | 3 | 3 | 9.000 |
| LIMPIEZA | 1 | 1 | 1.000 |
| VERTICALES | 1 | 3 | 3.000 |
| FUENTE | 1 | 5.5 | 5.500 |
| VERTICALES | 1 | 3 | 3.000 |
| AC |  |  |  |
| ASEO VESTUARIO | 1 | 3.67 | 3.670 |
|  | 1 | 3.24 | 3.240 |
| VERTICALES |  |  |  |
|  | 3 | 3 | 9.000 |
| ASEO 02 | 1 | 1.62 | 1.620 |
| VERTICALES | 1 | 3 | 3.000 |
| Total |  |  | 71.56 |

**13.07** ud TERMO ELÉCTRICO 75 l. (24/07/2021)
1 ud × 702.88 = 702.88
Termo eléctrico de 75 litros de capacidad, con mando de control de temperatura regulable, termostato de seguridad, válvula de seguridad con dispositivo de vaciado, con recubrimiento exterior con pintura epoxi, monofásico (240 V-50 Hz), conforme a UNE-EN 60335-2-21:2001 y UNE-EN 50440:2016. Incluye el montaje de soportes, conexiones a la red de fontanería, llaves de corte y latiguillos, conexión a la instalación eléctrica, llenado y prueba de funcionamiento. Totalmente instalado conforme a RITE (RD 1027/2007) y CTE DB-HE-2. Equipos y accesorios con marcado CE y DdP (declaración de prestaciones) según Reglamento UE 305/2011. Medida unidad ejecutada.

| Código | Ud | Descripción | Rendimiento | Precio |
|---|---|---|---|---|
| m23O01OB200 | h | Oficial 1ª fontanero calefactor (mano de obra; 01/08/2023) | 0 | 0 |
| m23O01OB210 | h | Oficial 2ª fontanero calefactor (mano de obra; 01/08/2023) | 0 | 0 |
| m23P20AE050 | ud | Termo eléctrico 150 l. (material; 01/08/2023) | 0 | 0 |
| m23P20TV020 | ud | Válvula de esfera 1/2" (material; 01/08/2023) | 0 | 0 |
| m23P20AE140 | ud | Latiguillo flexible 20 cm.1/2" (material; 01/08/2023) | 0 | 0 |
| %PM0200 | % | Pequeño Material | 0 % |  |
| %CI0600 | % | Costes Indirectos (24/07/2021) | 0 % |  |

## 14 SANEAMIENTO (14/02/2008)
Importe: 4586.45

**14.01** u ACOMETIDA A RED EXISTENTE (14/02/2008)
1 u × 2681.11 = 2681.11
Acometida a red existente en interior de edificio, hasta una distancia máxima de 8 m, formada por: apertura de huecos en forjados o elementos constructivos mediante medios mecánicos, colocación de tubería de saneamiento de 110 mm de diámetro interior con junta estanca de goma, sellado de pasos de forjado con sistema impermeable y/o ignífugo según normativa, conexión a red existente, y reposición de acabados interiores afectados, sin incluir formación de arqueta o pozo en el punto de acometida, y con p.p. de medios auxiliares.

| Código | Ud | Descripción | Rendimiento | Precio |
|---|---|---|---|---|
| O01OA040 | h | Oficial segunda | 0 | 0 |
| O01OA060 | h. | Peón especializado (mano de obra; 14/02/2008) | 0 | 0 |
| M06CM010 | h | Compresor portátil diesel media presión 2 m3/min 7 bar (maquinaria; 02/01/2016) | 0 | 0 |
| M06MI010 | h | Martillo manual picador neumático 9 kg (maquinaria; 02/01/2016) | 0 | 0 |
| E02ZA080 | m3 | EXCAVACIÓN ZANJA SANEAMIENTO A MANO TERRENO DURO C/RELLENO Y API (14/02/2008) | 0 | 0 |
| P02THE020 | m | Tubo HM junta elástica 90 kN/m2 D=300 mm (material; 01/01/2010) | 0 | 0 |
| P01HM020 | m3 | Hormigón HM-20/P/40/I central (material; 01/01/2010) | 0 | 0 |

Claves: rotura, hormigón, medio, máximo, compresor, acometida, excavación, manual, masa, consistencia, red, tubería, zanja, terreno, colocación, duro, saneamiento, diámetro, punto, pozo, tapa, interior, goma, junta, campana, pavimentación, auxiliar, enchufe

**14.02** m TUBERÍA PVC SERIE B JUNTA PEGADA D=40 mm (14/02/2008)
6.4 m × 13.04 = 83.46
Tubería de PVC serie B, de 40 mm de diámetro, unión pegada, conforme UNE EN1453-1; con una resistencia al fuego B-s1,d0, conforme UNE-EN 13501-1; colocada en instalaciones interiores de evacuación de aguas residuales. Totalmente montada, incluyendo p.p. de piezas especiales (codos, manguitos, etc) y p.p de medios auxiliares. Conforme a CTE DB HS-5.

| Código | Ud | Descripción | Rendimiento | Precio |
|---|---|---|---|---|
| O01OB170 | h. | Oficial 1ª fontanero calefactor | 0 | 0 |
| O01OB180 | h. | Oficial 2ª fontanero calefactor (mano de obra; 14/02/2008) | 0 | 0 |
| P17VC020 | m | Tubo PVC serie B junta pegada 40 mm (material; 02/01/2016) | 0 | 0 |
| P17VPC020 | u | Codo M-H 87º PVC serie B junta pegada 40 mm (material; 02/01/2016) | 0 | 0 |
| P17VPM020 | u | Manguito H-H PVC serie B junta pegada 40 mm (material; 02/01/2016) | 0 | 0 |
| %PM0000000200 | % | Medios auxiliares (27/10/2016) | 0 % |  |

Claves: pieza, junta, montaje, medio, codo, manguito, auxiliar, fuego, agua, especial, tubería, colocación, resistencia, diámetro, PVC, interior, evacuación, residuo, unión

| Medición | Uds. | Largo | Parcial |
|---|---|---|---|
| ASEO VESTUARIO ACCESIBLE | 1 | 2.95 | 2.950 |
|  | 1 | 1.15 | 1.150 |
| ASEO 02 | 1 | 1.2 | 1.200 |
|  | 1 | 1.1 | 1.100 |
| Total |  |  | 6.4 |

**14.03** m TUBERIA PVC SERIE B JUNTA PEGADA D=110 mm (14/02/2008)
4.12 m × 37.68 = 155.24
Tubería de PVC serie B, de 110 mm de diámetro, unión pegada, conforme UNE EN1453-1; con una resistencia al fuego B-s1,d0, conforme UNE-EN 13501-1; colocada en instalaciones interiores de evacuación de aguas residuales. Totalmente montada, incluyendo p.p. de piezas especiales (codos, manguitos, etc) y p.p de medios auxiliares. Conforme a CTE DB HS-5.

| Código | Ud | Descripción | Rendimiento | Precio |
|---|---|---|---|---|
| O01OB170 | h. | Oficial 1ª fontanero calefactor | 0 | 0 |
| O01OB180 | h. | Oficial 2ª fontanero calefactor | 0 | 0 |
| P17VC060 | m | Tubo PVC serie B junta pegada 110 mm (material; 02/01/2016) | 0 | 0 |
| P17VPC060 | u | Codo M-H 87º PVC serie B junta pegada 110 mm (material; 02/01/2016) | 0 | 0 |
| P17VPM060 | u | Manguito H-H PVC serie B junta pegada 110 mm (material; 02/01/2016) | 0 | 0 |
| P17VPA040 | u | Abrazadera tubo PVC 110 mm (material; 02/01/2016) | 0 | 0 |
| %PM0000000200 | % | Medios auxiliares | 0 % |  |

Claves: montaje, auxiliar, PVC, junta, diámetro, unión, resistencia, fuego, colocación, medio, interior, residuo, evacuación, pieza, especial, codo, manguito, agua, tubería

| Medición | Uds. | Largo | Parcial |
|---|---|---|---|
| ASEO VESTUARIO | 1 | 1.25 | 1.250 |
| ASEO 02 | 1 | 2.17 | 2.170 |
| LIMPIIEZA | 1 | 0.7 | 0.700 |
| Total |  |  | 4.12 |

**14.04** m SIFON INDIVIDUAL PVC
2 m × 72.46 = 144.92
Sifón individual de PVC, color gris, de 40 mm de diámetro.
Claves: montaje, auxiliar, PVC, junta, diámetro, unión, resistencia, fuego, colocación, medio, interior, residuo, evacuación, pieza, especial, codo, manguito, agua, tubería

| Medición | Uds. | Parcial |
|---|---|---|
| TOTAL | 2 | 2.000 |
| Total |  | 2 |

**14.05** ud PUNTO DE DESAGÜE PVC D110
3 ud × 275.36 = 826.08
Suministro e instalación de PUNTO de DESAGÜE de PVC, mediante en la colocación de un SIFÓN de PVC con salida horizontal de 110 mm de diámetro y con registro inferior, TUBERÍA de PVC de 110 mm de diámetro con unión por encolado para derivación a punto de desagüe, p.p. de TUBERIA de PVC con unión por encolado, enterrado o colgado mediante abrazaderas metálicas, para red de pequeña evacuación de diámetros, según instalación diseñada en planos. Los cambios de sentido y de diametro, asi como los injertos, se realizaran utilizando las piezas adecuadas, estando prohibido manipular este material en obra con calor. Incluso transporte, montaje, parte proporcional de accesorios tales como piezas especiales y remates finales de PVC, pequeno material auxiliar, pruebas hidraulicas y de funcionamiento y puesta en servicio. Todo ello segun normativa vigente. Medida la unidad ejecutada.

| Medición | Uds. | Parcial |
|---|---|---|
| TOTAL | 3 | 3.000 |
| Total |  | 3 |

**14.06** ud PUNTO DE DESAGÜE PVC D40
4 ud × 173.91 = 695.64
Suministro e instalación de PUNTO de DESAGÜE de PVC, mediante en la colocación de un SIFÓN de PVC con salida horizontal de450 mm de diámetro y con registro inferior, TUBERÍA de PVC de 40 mm de diámetro con unión por encolado para derivación a punto de desagüe, p.p. de TUBERIA de PVC con unión por encolado, enterrado o colgado mediante abrazaderas metálicas, para red de pequeña evacuación de diámetros, según instalación diseñada en planos. Los cambios de sentido y de diametro, asi como los injertos, se realizaran utilizando las piezas adecuadas, estando prohibido manipular este material en obra con calor. Incluso transporte, montaje, parte proporcional de accesorios tales como piezas especiales y remates finales de PVC, pequeno material auxiliar, pruebas hidraulicas y de funcionamiento y puesta en servicio. Todo ello segun normativa vigente. Medida la unidad ejecutada.

| Medición | Uds. | Parcial |
|---|---|---|
| TOTAL | 4 | 4.000 |
| Total |  | 4 |

## 15 SANITARIOS Y EQUIPAMIENTO (24/07/2021)
Importe: 5731.8

**15.01** Ud VERTEDERO ROCA CON MONOMANDO (03/07/2026)
1 Ud × 499.99 = 499.99
Ud. Suministro y colocación de Vertedero de porcelana vitrificada, blanco, de 50x42 cm, dotado de rejilla de desagüe y enchufe de unión, colocado mediante tacos y tornillos al solado, incluso sellado con silicona, válvula de desagüe de 40 mm, funcionando. Grifería monomando cromada, con rompechorros; conforme UNE 19703:2016 y UNE-EN 200:2008.Totalmente instalado y conexionado, i/p.p. de pequeño material y medios auxiliares.

**15.02** ud PLATO DUCHA DE RESINA 120x80 cm CON GRIFERÍA MONOMANDO (24/07/2021)
1 ud × 847.81 = 847.81

| Código | Ud | Descripción | Rendimiento | Precio |
|---|---|---|---|---|
| m23O01OB200 | h | Oficial 1ª fontanero calefactor | 0 | 0 |
| m23O01OB210 | h | Oficial 2ª fontanero calefactor | 0 | 0 |
| m23P18D030 | ud | P. ducha acrílica 120x75 c/d. (material; 01/08/2023) | 0 | 0 |
| m23P18GD060 | ud | Cjto.mmdo. ducha cro. (material; 01/08/2023) | 0 | 0 |
| m23P18GD080 | ud | Rociador ducha masaje 3 func.cromo (material; 01/08/2023) | 0 | 0 |
| m23P17SV010 | ud | Válvula p/ducha sal.horizon.40mm (material; 01/08/2023) | 0 | 0 |
| %PM0050 | % | Pequeño Material | 0 % |  |
| %CI0600 | % | Costes Indirectos | 0 % |  |

**15.02.1** ud PLATO DUCHA DE RESINA 160x80 cm CON GRIFERÍA MONOMANDO (24/07/2021)
1 ud × 528.98 = 528.98
Suministro y montaje de plato de ducha de resina blanca antideslizante de 160x80 cm, en color gris; conforme norma UNE-EN 14527:2016+A1:2019. Grifería mezcladora monomando empotrado con rociador regulable, rociador ducha masaje 3 funciones, acabado cromado, conforme UNE 19703:2016 y UNE-EN 200:2008. Totalmente instalada y conexionada i/ juego de desagüe y válvula de desagüe de salida horizontal de 40 mm, p.p. de pequeño material y medios auxiliares. Medido la unidad ejecutada.

| Código | Ud | Descripción | Rendimiento | Precio |
|---|---|---|---|---|
| m23O01OB200 | h | Oficial 1ª fontanero calefactor | 0 | 0 |
| m23O01OB210 | h | Oficial 2ª fontanero calefactor | 0 | 0 |
| m23P18D030 | ud | P. ducha acrílica 120x75 c/d. | 0 | 0 |
| m23P18GD060 | ud | Cjto.mmdo. ducha cro. | 0 | 0 |
| m23P18GD080 | ud | Rociador ducha masaje 3 func.cromo | 0 | 0 |
| m23P17SV010 | ud | Válvula p/ducha sal.horizon.40mm | 0 | 0 |
| %PM0050 | % | Pequeño Material | 0 % |  |
| %CI0600 | % | Costes Indirectos | 0 % |  |

**15.03** ud LAVABO SUSPENDIDO ROCA VICTORIA BLANCO CON MONOMANDO (24/07/2021)
1 ud × 384.05 = 384.05
Suministro e instalación de lavabo de porcelana vitrificada en blanco de la marca ROCA modelo VICTORIA o equivalente a aprobar por DF. de 65x51 cm, colocado suspendido; conforme UNE-EN 14688:2016+A1:2019. Grifería monomando gerontologica cromada, con rompechorros; conforme UNE 19703:2016 y UNE-EN 200:2008. Válvula de desagüe de 32 mm, acoplamiento a pared acodado de PVC, llaves de escuadra de 1/2" cromadas, latiguillos flexibles de 1/2". Totalmente instalado y conexionado, i/p.p. de pequeño material y medios auxiliares. Lavabo con marcado CE y DdP (Declaración de prestaciones) según Reglamento (UE) 305/2011. Medido unidad ejecutada.

| Código | Ud | Descripción | Rendimiento | Precio |
|---|---|---|---|---|
| m23O01OB200 | h | Oficial 1ª fontanero calefactor | 0 | 0 |
| m23O01OB210 | h | Oficial 2ª fontanero calefactor | 0 | 0 |
| m23P18LP020 | ud | Lavabo 65x51 cm con pedestal blanco (material; 01/08/2023) | 0 | 0 |
| m23P18GL040 | ud | Grif.monomando lavabo cromo s.n. (material; 01/08/2023) | 0 | 0 |
| m23P17SV060 | ud | Válvula p/lavabo-bidé de 32 mm. c/cadena (material; 01/08/2023) | 0 | 0 |
| m23P17XT010 | ud | Válvula de escuadra de 1/2" a 1/2" (material; 01/08/2023) | 0 | 0 |
| %PM0050 | % | Pequeño Material | 0 % |  |
| %CI0600 | % | Costes Indirectos | 0 % |  |

**13.10** ud LAVABO EMPOTRAR ENCIMERA, MODELO DIVERTA "ROCA" CON MONOMANDO
1 ud × 557.96 = 557.96
Lavabo de porcelana sanitaria, de empotrar en encimera, modelo Diverta "ROCA", color blanco, de 500x380 mm, equipado con grifería monomando de repisa para lavabo, con cartucho cerámico, limitador de caudal a 5 l/min y sistema de apertura con agua fría para ahorro de energía acabado acabado cromado, modelo Victoria Plus, y desagüe, acabado cromado. Incluso juego de fijación y silicona para sellado de juntas.

**15.04** ud INODORO TANQUE BAJO ROCA VICTORIA BLANCO (24/07/2021)
2 ud × 413.04 = 826.08
Suministro e instalación de Inodoro de tanque bajo de montaje adosado a pared, de la marca ROCA modelo VICTORIA color blanco o equivalente a aprobar por DF, conforme a UNE-EN 997:2019. Dispone de asiento y tapa lacados con bisagras de acero inoxidable y mecanismo doble descarga. Totalmente instalado, conectado y funcionando; i/p.p. de anclajes al pavimento, sellados, llave de escuadra y latiguillo flexible cromados, pequeño material y medios auxiliares. Medido unidad ejecutada.

| Código | Ud | Descripción | Rendimiento | Precio |
|---|---|---|---|---|
| m23O01OB200 | h | Oficial 1ª fontanero calefactor | 0 | 0 |
| m23O01OB210 | h | Oficial 2ª fontanero calefactor | 0 | 0 |
| m23P18IB090 | ud | Taza inodoro tanque bajo gama media - blanco (material; 01/08/2023) | 0 | 0 |
| m23P18IB140 | ud | Tanque bajo inodoro c/mecanismos gama media - blanco (material; 01/08/2023) | 0 | 0 |
| m23P18IB190 | ud | Tapa y asiento inodoro lacado gama media (material; 01/08/2023) | 0 | 0 |
| m23P17XT020 | ud | Llave de escuadra 1/2" a 3/8" antical (material; 01/08/2023) | 0 | 0 |
| m23P18GW070 | ud | Latiguillo flexible 25 cm 3/8"a 3/8" (material; 01/08/2023) | 0 | 0 |
| %PM0100 | % | Pequeño Material (12/05/2024) | 0 % |  |
| %CI0600 | % | Costes Indirectos | 0 % |  |

**15.05** Ud MAMPARA DUCHA (03/07/2026)
1 Ud × 724.62 = 724.62
MOD. NES100 SISTEMA CORREDERA ACABADO CROMO
MEDIDAS 160 x195cm

**15.06** Ud ESPEJO RETROILUMINADO CON LED 70X80
2 Ud × 355.07 = 710.14

**15.07** Ud BARRA APOYO ABATIBLE EN ASEO MINUSVALIDOS (03/07/2026)
2 Ud × 159.42 = 318.84
Ud. Suministro y colocación de barra de apoyo abatible de acero inoxidable 18/10 (AISI-304) de D=30 mm. Serie Superinox Family de Roca Ref 815853002, con cubretornillos de fijación. Instalado con tacos de plástico y tornillos a la pared. Ejecutado según N.T.E. específica y con p.p. de medios auxiliares y ayudas.

**15.08** Ud BANCO PARA DUCHA ACCESIBLE
1 Ud × 333.33 = 333.33

## 16 PINTURA (03/07/2026)
Importe: 2716.22

**16.01** m2 PINTURA INTERIORES PLÁSTICA LISA MATE LAVABLE MÁXIMA CALIDAD. (03/07/2026)
335.05 m2 × 7.25 = 2429.11
Pintura plástica lisa mate lavable máxima calidad en blanco Ral 9010, dos manos, incluso lijado, imprimación y plastecido. Se incluyen los repasos. Se medirá y abonará por m2 de superficie real pintada, efectuándose la medición de acuerdo con los siguientes criterios:
- Pintura sobre muros, tabiques, techos: se medirá sin descontar huecos. Las molduras se medirán por superficie desarrollada.
- Pintura sobre carpintería ciega: se medirá a dos caras, incluyéndose los tapajuntas.
- Pintura sobre rejas y barandillas: en el caso de no estar incluida la pintura en la unidad a pintar, se medirá a dos caras. En huecos que lleven carpintería y rejas se medirán independientemente ambos elementos.
- Pintura sobre radiadores de calefacción: se medirá por metro cuadrado a dos caras, si no queda incluida la pintura en la medición y abono de dicha unidad.
- Pintura sobre tuberías: se medirá por m. con la salvedad antes apuntada.

| Medición | Uds. | Largo | Alto | Parcial |
|---|---|---|---|---|
| PARAMENTOS VERTICALES |  |  |  |  |
| TRASDOSADOS |  |  |  |  |
| RECEPCION | 1 | 4.68 | 3 | 14.040 |
| SALA PRIVADA | 1 | 4.37 | 3 | 13.110 |
| VESTUARIO 01 | 1 | 1.26 | 3 | 3.780 |
| ZONA COMUN | 1 | 2.92 | 3 | 8.760 |
| OFFICE DESPACHO | 1 | 15.86 | 3 | 47.580 |
|  | 1 | 4 | 3 | 12.000 |
| SALA GRUPAL | 1 | 2.25 | 3 | 6.750 |
| SALA GRUPAL ZONA 01 | 1 | 7.86 | 3 | 23.580 |
| SALA GRUPAL ZONA 02 | 1 | 6.76 | 3 | 20.280 |
|  | 1 | 2.47 | 3 | 7.410 |
|  | 1 | 4.05 | 3 | 12.150 |
| TABIQUES |  |  |  |  |
| SALA GRUPAL | 2 | 5.96 | 3 | 35.760 |
| VESTUARIO 01 Y 02 | 2 | 3.45 | 2.5 | 17.250 |
|  | 2 | 1.3 | 2.5 | 6.500 |
| OFFICE DESPACHO | 2 | 3.15 | 2.5 | 15.750 |
|  | 2 | 1.68 | 2.5 | 8.400 |
|  | 2 | 0.55 | 2.5 | 2.750 |
| MUEBLE COFFE | 2 | 2.7 | 2.5 | 13.500 |
| SALA GRUPAL | 2 | 2.45 | 3 | 14.700 |
|  | 2 | 3.8 | 3 | 22.800 |
|  | 1 | 1.2 | 3 | 3.600 |
|  | 2 | 2.9 | 3 | 17.400 |
|  | 1 | 2.4 | 3 | 7.200 |
| Total |  |  |  | 335.05 |

**16.02** m2 PINTURA EXTERIORES PLASTICA (03/07/2026)
16.51 m2 × 17.39 = 287.11
Aplicación manual de dos manos de pintura plástica, color blanco, acabado mate, textura lisa, la primera mano diluida con un 15 a 20% de agua y la siguiente diluida con un 5 a 10% de agua o sin diluir, (rendimiento: 0,1 l/m² cada mano); previa aplicación de una mano de imprimación acrílica, reguladora de la absorción, sobre paramento exterior de mortero de cemento.Ver menos

| Medición | Uds. | Largo | Alto | Parcial |
|---|---|---|---|---|
| PUERTA FACHADA TRASERA | 1 | 1 | 2 | 2.000 |
| FACHADA PRICIPAL | 1 | 10.5 | 0.85 | 8.925 |
|  | 2 | 0.6 | 2.9 | 3.480 |
| FACHADA TRASERA | 1 | 1 | 2.1 | 2.100 |
| Total |  |  |  | 16.51 |

## 17 INCENDIOS (24/07/2021)
Importe: 282.62

**17.01** Ud EXTINTOR PORTATIL ABC
2 Ud × 65.22 = 130.44
Extintor portátil de polvo químico ABC polivalente antibrasa, con presión incorporada, de eficacia 34A-233B-C, con 6 kg de agente extintor. La marca y modelo de los extintores, así como toda la señalética de protección contra incendios estará homologada por la DISMA de MAPFRE.
Criterio de medición de obra: Se medirá el número de unidades realmente ejecutadas según especificaciones de Proyecto.

**17.03** ud SEÑAL FOTOLUMINISCENTE INCENDIOS 297x210 mm (24/07/2021)
7 ud × 21.74 = 152.18
Suministro e instalación de señalización para equipo o medio de extinción manual de instalación de protección contra incendios (P.C.I.), fotoluminiscente, de Clase B (150 minicandelas); fabricada en material plástico, de dimensiones 297x210 mm (DIN-A4), conforme a UNE 23033-1:2019 y UNE 23035:2003. Totalmente instalada. Visible a 10 m conforme al CTE DB-SI-4. Medida la unidad ejecutada.

| Código | Ud | Descripción | Rendimiento | Precio |
|---|---|---|---|---|
| m23O01OA060 | h | Peón especializado (mano de obra; 01/08/2023) | 0 | 0 |
| m23P23FK010 | ud | Señal fotoluminiscente Clase B 297x210 mm (DIN-A4) (material; 01/08/2023) | 0 | 0 |
| %CI0600 | % | Costes Indirectos | 0 % |  |

## 18 AISLAMIENTO ACUSTICO
Importe: 9289.33

**18.01** m AISLAMIENTO ACUSTICO A RUIDO AEREO DE RED DE SANEAMIENTO (03/07/2026)
77.31 m × 43.48 = 3361.44
Aislamiento acústico a ruido aéreo de red de saneamiento, realizado con banda autoadhesiva desolidarizante Fonodan BJ, "DANOSA", de 3,9 mm de espesor, formado por una lámina de polietileno y una lámina viscoelástica de alta densidad, resistencia térmica 0,078 m²K/W, conductividad térmica 0,05 W/(mK) y rigidez dinámica inferior a 100 MN/m³; dispuesto a modo de coquilla con bridas de plástico.

| Medición | Uds. | Largo | Parcial |
|---|---|---|---|
| VERTICALES BAJANTES | 2 | 4.5 | 9.000 |
| BAJANTES EDIFICIO SOBRE FALSO TECHO | 3 | 10.21 | 30.630 |
|  | 3 | 12.56 | 37.680 |
| Total |  |  | 77.31 |

**18.03** m2 AISLAMIENTO ACUSTICO A RUIDO AEREO SOBRE FALSO TECHO
110.93 m2 × 19.56 = 2169.79
Aislamiento acústico a ruido aéreo sobre falso techo, con panel semirrígido de lana mineral, según UNE-EN 13162, no revestido, de 40 mm de espesor, resistencia térmica 1,1 m²K/W, conductividad térmica 0,035 W/(mK).

| Medición | Uds. | Largo | Parcial |
|---|---|---|---|
| SALA GRUPAL ZONA 01 | 1.05 | 34.8 | 36.540 |
| SALA GRUPAL ZONA 02 | 1.05 | 36.96 | 38.808 |
| SALA GRUPAL PASILLO | 1.05 | 19.75 | 20.738 |
| SALA PRIVADA | 1.05 | 14.13 | 14.837 |
| Total |  |  | 110.93 |

**18.02** m2 AISLAMIENTO ACUSTICO A RUIDO AEREO EN TRASDOSADO
260.5 m2 × 12.32 = 3209.36
Aislamiento acústico a ruido aéreo, en trasdosado autoportante de placas, realizado con complejo multicapa, de 20 mm de espesor, 7,4 kg/m² de masa superficial, formado por un fieltro textil de 16 mm de espesor adherido térmicamente a una lámina viscoelástica de alta densidad de 4 mm de espesor, colocado a tope y fijado al paramento con fijaciones; y panel semirrígido de lana mineral, espesor 45 mm, según UNE-EN 13162, colocado entre los montantes de la estructura portante. Incluso cinta viscoelástica autoadhesiva, para sellado de junta

| Medición | Uds. | Largo | Alto | Parcial |
|---|---|---|---|---|
| SALA GRUPAL ZONA 01 | 1 | 7.86 | 4.25 | 33.405 |
| SALA GRUPAL ZONA 02 | 1 | 6.76 | 4.25 | 28.730 |
|  | 1 | 2.47 | 4.25 | 10.498 |
|  | 1 | 4.05 | 4.25 | 17.213 |
| RECEPCION | 1 | 4.68 | 4.25 | 19.890 |
| SALA PRIVADA | 1 | 4.37 | 4.25 | 18.573 |
| VESTUARIO 01 | 1 | 1.26 | 4.25 | 5.355 |
| ZONA COMUN | 1 | 2.92 | 4.25 | 12.410 |
| OFFICE DESPACHO | 1 | 15.86 | 4.25 | 67.405 |
|  | 1 | 4 | 4.25 | 17.000 |
| SALA GRUPAL | 1 | 2.25 | 4.25 | 9.563 |
| ASEO VESTUARIO ACCESIBLE | 1 | 2.53 | 4.25 | 10.753 |
|  | 1 | 1.1 | 4.25 | 4.675 |
| LIMPIEZA | 1 | 1.18 | 4.25 | 5.015 |
| Total |  |  |  | 260.5 |

**18.05** m2 AISLAMIENTO ACUSTICO A RUIDO AEREO EN TABIQUE
37.87 m2 × 14.49 = 548.74

| Medición | Uds. | Largo | Alto | Parcial |
|---|---|---|---|---|
| TABIQUE SALA-OFFICE | 1 | 5.96 | 4.25 | 25.330 |
| TABIQUE SALA-DISTRIBUIDOR | 1 | 2.95 | 4.25 | 12.538 |
| Total |  |  |  | 37.87 |

## 19 VARIOS
Importe: 1050.7

**19.01** Ud TAQUILLAS
5 Ud × 210.14 = 1050.70
Ud. Instalacion de de taquillas DRY 4/p 180x30x50 p/moneda. Blanco con zócalo taquillas en compacto 10 mm. Negro. Numeración taquillas cierre moneda y candado, llave maestra, cierre con resbalón y moneda.
Nota: El suministro lo llevara a cabo un proovedor externo.

| Medición | Uds. | Parcial |
|---|---|---|
| MODULO DE TAQUILLA 4/P 180X30X50 p7MONEDA | 5 | 5.000 |
| Total |  | 5 |

## 20 GESTIÓN DE RESIDUOS (03/07/2026)
Importe: 1159.4

**20.01** Ud. GESTION DE RESIDUOS (03/07/2026)
1 Ud. × 1159.4 = 1159.40
Ud. Valoración del coste previsto de la gestión correcta de los residuos de construcción y demolición en obra.

## 21 SEGURIDAD Y SALUD (03/07/2026)
Importe: 2391.26

**21.01** Ud SEGURIDAD Y SALUD DURANTE EJECUCION (03/07/2026)
1 Ud × 2391.26 = 2391.26
Ud. Medidas preventivas para evitar riesgos y para garantizar la seguridad del personal y colectiva de los operarios adscritos a la obra y a terceros. Todo ello en base al Estudio de Seguridad y Salud redactado por la Dirección Facultativa y de las instrucciones dictadas por el Coordinador de Seguridad y Salud y de las manifestadas en los Planes de Seguridad y Salud, incluyendo la presentación de éstos, así como su comunicación a los Organismos pertinentes de la Administración.

## Precios auxiliares

**E02ZA080** m3 EXCAVACIÓN ZANJA SANEAMIENTO A MANO TERRENO DURO C/RELLENO Y API (14/02/2008)
Excavación en zanjas de saneamiento, en terrenos de consistencia dura por medios manuales, con extracción de tierras a los bordes, y con posterior relleno y apisonado de las tierras procedentes de la excavación. Incluida parte proporcional de medios auxiliares. Según CTE-DB-HS y NTE-ADZ.

| Código | Ud | Descripción | Rendimiento | Precio |
|---|---|---|---|---|
| O01OA070 | h. | Peón ordinario | 3.343 | 0 |
| M08RI010 | h | Pisón compactador 70 kg (maquinaria; 02/01/2016) | 0.764 | 0 |

Claves: manual, medio, auxiliar, tierra, consistencia, duro, terreno, mano, saneamiento, zanja, excavación, extracción, relleno, apisonado

## Recursos

**M06CM010** h Compresor portátil diesel media presión 2 m3/min 7 bar
Claves: diesel, compresor, medio, portátil, presión

**M06MI010** h Martillo manual picador neumático 9 kg
Claves: manual, picar, martillo, neumático

**P02THE020** m Tubo HM junta elástica 90 kN/m2 D=300 mm
Claves: tubo, junta, elástico

**P01HM020** m3 Hormigón HM-20/P/40/I central
Claves: hormigón, central

**P17VC020** m Tubo PVC serie B junta pegada 40 mm
Claves: tubo, PVC, junta

**P17VPC020** u Codo M-H 87º PVC serie B junta pegada 40 mm
Claves: junta, PVC, codo

**P17VPM020** u Manguito H-H PVC serie B junta pegada 40 mm
Claves: PVC, manguito, junta

**P17VC060** m Tubo PVC serie B junta pegada 110 mm
Claves: PVC, tubo, junta

**P17VPC060** u Codo M-H 87º PVC serie B junta pegada 110 mm
Claves: PVC, codo, junta

**P17VPM060** u Manguito H-H PVC serie B junta pegada 110 mm
Claves: manguito, PVC, junta

**P17VPA040** u Abrazadera tubo PVC 110 mm
Claves: PVC, abrazadera, tubo

**M08RI010** h Pisón compactador 70 kg
Claves: pisón, compacto
